# Franz-Marc-Schule Geretsried
Angebotsaufforderung (GAEB DA XML 3.3, DA83)
Projekt: 713 FMS GER
Währung: EUR
Erstellt mit: CaliforniaX by G&W Software AG, CaliforniaX V25.1.03, 14.08.2026

## Deckblatt
Angebot / Leistungsverzeichnis
Fenster-PR / 305

| Bauvorhaben: | Franz-Marc-Schule Geretsried - Sanierung Turnhalle / Robert-Schumann-Weg 5 \| 82538 Geretsried |
| --- | --- |
| Bauherr: | Landkreis Bad Tölz-Wolfratshausen / Prof.-Max-Lange-Platz 1 \| 83646 Bad Tölz |
| Angebotsabgabe: / / Angebotseröffnung: | Elektronisch über Vergabeplattform / / 15.09.2026, 09:30 Uhr, |
| Beginn der Leistung: | 50. KW 2026 |
| Ende der Leistung: | 05. KW 2027 |

| Angebotssumme: | Summe Netto: | € |
| --- | --- | --- |
|  | 19% MwSt. | € |
|  | Summe Brutto: | € |

| geprüfte Angebotssumme: | Summe Netto: | € |
| --- | --- | --- |
|  | 19% MwSt. | € |
|  | Summe Brutto: | € |

## 305 Fenster-PR
Datum: 14.08.2026

*Hinweis: Baubeschreibung*
1  Allgemeines
Der Landkreis Bad Tölz-Wolfratshausen beabsichtigt die Einfachturnhalle der Franz-Marc-Schule Geretsried (Sonderpädagogisches Förderzentrum Geretsried), Robert Schumann Weg 5 in 82538 Geretsried grundlegend zu sanieren.
Das zu sanierende Gebäude wurde Mitte der 70er Jahre als Stahlbeton-Skelettbau mit Trapezblechelemente als Decken erstellt. Die Innenwände wurden überwiegend massiv errichtet. An der Fassade wurden massive Brüstungen erstellt, welche gedämmt und mit vorgehängten Fertigteil-Fassadenelementen verblendet wurden bzw. ausschließlich vorgehängte Fertigteil-Fassadenelemente angebracht.
Das Gebäude entspricht weitestgehend dem Bauzustand bei Errichtung.

2  Bauablauf
Der Schulbetrieb im angrenzenden, bereits kernsanierten Schulgebäude (Bauabschnitt 1 und 2), wird während des gesamten Sanierungszeitraums der Turnhalle weitergeführt.

Die Sanierung erfolgt in drei Schritten:

Im ersten Schritt erfolgt die Errichtung einer provisorischen Baustellenzufahrt, die Verlegung einer neuen Kanalanbindung von einem bereits neu erstellten Revisionsschacht auf dem Gelände bis zur Außenkante des Turnhallengebäudes. Diese Maßnahmen finden in den Sommerferien 2026 statt.

Im zweiten Schritt wird der Baukörper vollständig entkernt, einschließlich Dachabdichtung und Dämmung, sowie der vorgeblendeten Stahlbeton-Fassaden- elemente. Das Trapezblech des Daches als tragendes Element bleibt dabei erhalten.

Im dritten Schritt werden Teile der Bestandsbodenplatte erneuert inkl. Verlegung neuer Schmutzwasserrohre unter der neuen Bodenplatte. Sodann erhält das Dach eine neue Dämmung und Abdichtung, sowie die Fassade eine gedämmte Vorhangfassade und die Fenster werden erneuert. Im Anschluss erfolgt ein vollständiger Neuausbau des Gebäudes einschließlich der kompletten Haustechnik mit Anschluss an die Schnittstellen des ersten und zweiten Bauabschnitts. Die neuen Räume beherbergen neben der Turnhalle selbst insbesondere auch neue Sanitärräume, einen Brennraum für keramische Arbeiten der Schule, einen Technikbereich und ein Lager.

Die Nutzung der Turnhalle wird im Sanierungszeitraum auf andere Sportstätten der Stadt Geretsried ausgelagert.

3  Baustellensituation/Örtliche Verhältnisse
Das Gebäude ist über den Robert Schumann Weg erreichbar. Die Baustelleneinrichtung kann während des 3. Bauabschnitts im Bereich des Pausenhofes vor der Turnhalle in Abstimmung mit der Bauleitung eingerichtet werden. Außerhalb dieser Flächen können keine Flächen zur Verfügung gestellt werden. Das Gebäude ist nur über die BE-Fläche anfahrbar. Eine direkte LKW-Zufahrt ist nur eingeschränkt über die provisorische Baustellenzufahrt möglich. Das Gebäude ist nur von einer Seite anfahrbar. Sämtliches Material und Werkzeuge sind entsprechend zu vertragen.

Arbeiten samstags sind nach Abstimmung mit der Bauleitung möglich.

Weitere Hinweise
- Die Anschlüsse für Strom und Wasser werden bauseits durch die Gewerke Abbruch bzw. Baumeister bereitgestellt.
- Eine bauseitige Transporthilfe steht, soweit nicht als eigene LV-Position explizit ausgeschrieben, nicht zur Verfügung. Der AN hat den Transport seiner Leistungen eigenständig zu organisieren.

*Hinweis: Zusätzliche Technische Vertragsbedingungen (ZTV) - Allgemeiner Teil, lang*
1. Allgemein
1.1. Bei Widersprüchen zu den ZTV gelten vorrangig die Angaben im Leistungsverzeichnis. Bei Widersprüchen zwischen dem Leistungsverzeichnis und der bei Auftragsdurchführung maßgeblichen Zeichnung ist nach den Zeichnungen bzw. Plänen zu arbeiten; daraus entstehende Rechte des Auftragnehmers werden damit nicht eingeschränkt.

1.2 Die in der VOB/C, ATV DIN 18299 sowie den jeweiligen Gewerken zugeordneten folgenden ATV DIN 18300 bis ATV DIN 18459, aufgeführten Bestimmungen und DIN bzw. DIN EN Normen gelten ohne besondere Erwähnung als Ausführungsgrundlage, Leistungs- und Gütebestimmung. Es besteht Gültigkeit, auch wenn die ZTV im Positionstext nicht mehr eigens beschrieben werden.

1.3 Zur Vereinfachung und Verkürzung der Texte wird in den nachfolgenden Positionen überwiegend auf die Begriffe wie liefern und abladen, lagern, zwischenlagern, vertragen, transportieren, sichern, fördern, heben auf der Baustelle, einbauen/montieren der Materialien, herstellen der Leistung, etc. verzichtet. Der Einheitspreis beinhaltet dennoch jeweils die fertige und funktionsfähige Leistung einschließlich Materiallieferung und Einbau, soweit keine abweichende Angaben in der jeweiligen Position beinhaltet sind.

1.4 Die in den folgenden Positionen aufgeführten Massen gelten nicht als Bestellungsgrundlage. Der Materialbedarf ist gemäß den örtlichen Bedürfnissen zu ermitteln und rechtzeitig zu beschaffen.

1.5 Die Besichtigung von Baustellen durch Dritte bedarf der vorherigen Zustimmung des Auftraggebers.

1.6 Rettungswege und Anlieferungswege sind ohne Ausnahme freizuhalten. Bei Zuwiderhandlung ist der Auftraggeber berechtigt, die sofortige und unangekündigte Entfernung der Hindernisse zu Lasten des Verursachers einzuleiten.

2. Arbeitssicherheit / SiGeKo
2.1 Unfallverhütung/Sicherheit
Besonders wird auf die Einhaltung der DGUV-Vorschriften zum Unfallschutz und zur Sicherheit hingewiesen, insbesondere für Absturzgefährdungen (Treppenloch, Schächte, bodengleiche Fenster, freie Deckenkanten) und bei Schneide-, Transport- und Anschlagarbeiten.

Darüber hinaus ist eine Gefährdung des noch genutzten Schulgeländes vollständig auszuschließen. Die jeweiligen Arbeitsbereiche und die Baustelleneinrichtungsfläche ist gegenüber dem Schulbetrieb entsprechend abzusichern. Dies bedeutet insbesondere ein Überschwenkverbot der durch Schüler und Lehrer genutzten Außenbereiche. Materialtransporte bzw. Arbeiten im durch Schüler und Lehrer genutzten Schulbereich sind ausschließlich nur in vorheriger Abstimmung bzw. Genehmigung mit der Bauleitung gestattet.

2.2 SiGeKo
Gemäß der "Verordnung für Sicherheit und Gesundheitsschutz auf Baustellen (BaustellV) hat der AG einen Koordinator bestellt (§ 4 BaustellV). Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV).

Der AN hat für den Koordinator nach der BaustellV einen Ansprechpartner, Sicherheitsbeauftragter des AN für die Baustelle, zu benennen, der für die Erfüllung der erforderlichen Maßnahmen auch von eventuellen Nachunternehmern verantwortlich ist.

3. Verbleibende Gebäudeteile und Gebäudeausstattung
Soweit Arbeiten in einem Bestandsgebäude ausgeführt werden, sind im Gebäude / Bauabschnitt verbleibende haustechnische Anlagen in der Regel während der gesamten Bauarbeiten in Betrieb (Heizung, Lüftung, Sanitär, Elektroverteilung/-zentrale), da von diesen aus die nicht von der Sanierung betroffene Gebäudeteile versorgt werden. Diese Zentralen, sowie die entsprechenden Leistungstrassen sind entsprechend zu schützen und dürfen keinesfalls beschädigt werden.

4. Ausführung
Sofern keine gesonderten Positionen ausgeschrieben sind, sind die Kosten für die nicht vom Auftraggeber gestellte Baustelleneinrichtung in die Preise einzubeziehen. Die Beleuchtung der Arbeitsplätze ist Bestandteil der Baustelleneinrichtung.

Änderungen in der Leistungsausführung, abweichend von den gestellten Plänen, dürfen nur in Übereinstimmung mit der Bauleitung vorgenommen werden.

Die Lagerung feuergefährlicher Stoffe bedarf einer ausdrücklichen Zustimmung der Bauleitung.

Durch den Auftragnehmer benötigten Baustelleneinrichtungen und Lagerplätze sind mit der Bauleitung abzustimmen.
Die Baustelleneinrichtung ist getrennt beschrieben. Flurschäden bei Lagerung und Arbeiten außerhalb befestigter Geländeflächen sind so gering wie möglich zu halten und nach Abzug der Baustelleneinrichtungen in den vor Beginn der Arbeiten angetroffenen Zustand herzurichten. Straßen-, Wege- und Geländeverunreinigungen (durch Baufahrzeuge) sind umgehend zu beseitigen und sind allgemein einzukalkulieren.

5. Abrechnungshinweise
Für Aufmaß und Abrechnung gelten - falls in den Abrechnungshinweisen für die einzelnen Gewerke (Besonderer Teil) oder im Leistungsverzeichnis nicht anders geregelt - die Bestimmungen der DIN 18299 ff. (VOB/C).

Im Zuge der Leistungserbringung nachträglich nicht mehr zu ermittelnde Massen von Bauteilen sind vorher aufzumessen. Bei Aufmaßen werden nur technisch erforderliche bzw. technologisch mögliche Maße anerkannt. Mehrleistungen bzw. Folgeleistungen gehen zu Lasten des Verursachers.
Aufmaße sind, falls zum Nachweis erforderlich, ggf. durch Skizzen, Angabe des Gebäudeteils, der Raumnummer o.ä. zu belegen

Bei der Abrechnung der Leistungen sind die gleichen Positionsnummern wie im Leistungsverzeichnis zu verwenden.

6. Umlagen, Verbrauchskosten
6.1 Baustrom
Die Verbrauchskosten für Benutzung des Baustroms werden vom Auftraggeber getragen.

6.2 Bauwasser
Die Verbrauchskosten für Benutzung des Bauwassers werden vom Auftraggeber getragen.

7. Dokumentation
Nach Fertigstellung der Baumaßnahmen ist eine vollständige Dokumentation je einfach in Papierform und digitaler Form (im Format PDF) an den Bauherrn zu übergeben. Die Dokumentation ist eine Abnahmevoraussetzung und mit hinreichendem Vorlauf zur Schlussrechnung zu übergeben. Der erforderliche Aufwand ist in die einzelnen Einheitspreise einzukalkulieren und wird nicht gesondert vergütet, soweit keine separate Position im Leistungsverzeichnis vorhanden ist.

Bestandteil der Dokumentation sind immer die Ausstellung einer Fachunternehmererklärung, einer Fachbauleitererklärung, einer Errichtererklärung, sowie für sämtliche Produkte der Nachweis gemäß Bayerische Technische Baubestimmungen (BayTB) über den fachgerechten Einbau. Dies beinhaltet insbesondere Kopien der Verwendbarkeitsnachweise wie bauaufsichtliche Zulassungen und bauaufsichtlichen Prüfzeugnisse, der Leistungserklärungen bei CE-Kennzeichnung, der Produkt- und Sicherheitsdatenblätter, sowie der jeweiligen Übereinstimmungserklärungen des Fachunternehmers über die fachgerechte und zulassungskonforme Herstellung / Einbau. Darüber hinaus sind sämtliche Montage-, Revisions- und Wartungsunterlagen, sowie Pflege- und Reinigungshinweise beizufügen.

8. Bauzeiten / Einschränkungen der Bautätigkeit
Während des gesamten Sanierungszeitraums ist durchgängig Rücksicht auf Mirarbeiter und Besucher des Gebäudedes, sowie bei Schulen auf die Schüler und Lehrer der Schuleinrichtung zu nehmen. Dies betrifft insbesondere eine umfassende Rücksichtnahme im Hinblick auf Lärmimmissionen.

Grundsätzlich gilt die 6-Tage Woche. Samstag ist Arbeitstag, Arbeiten gemäß den rechtlichen Bestimmungen für Gewerbebetriebe sind möglich.

Ganztägig an Sonn- und gesetzlichen Feiertagen im Bundesland Bayern
- sowie werktags in der Zeit von 20:00 Uhr bis 7:00 Uhr -
sind Bauarbeiten nicht erlaubt.

Ausnahmen hierzu hat der AN eigenständig und auf eigene Kosten bei den zuständigen Genehmigungsbehörden abzufragen und zu beantragen. Dies ist auch dem Auftraggeber rechtzeitig anzuzeigen.

9. Lärmemissionen
Aufgrund des laufenden Schulbetriebes sind grundsätzlich nur Maschinen/ Geräte mit geringer Lärmentwicklung einzusetzen. Lärmende Arbeiten sind rechtzeitig vor Beginn der Arbeiten anzumelden. Für den Schutz gegen Baulärm gelten insbesondere die Anforderungen des BIMSCHG, die Allgemeinen Verwaltungsvorschrift gegen Baulärm - Geräuschimmission - und der zusätzlichen landesrechtlichen Vorschriften, sowie die DIN 4109.
Immissionsrichtwert von 7 bis 20 Uhr: 55 db (A)
Immissionsrichtwert von 20 bis 7 Uhr: 40 db (A)

10. Brandschutz
Der Brandschutz ist bei der gesamten Baumaßnahme, insbesondere bei der Abtrennung ggf. noch genutzter Gebäudeteile, durchgängig zu gewährleisten.

11. Bauwesenversicherung
Soweit der AG eine projektbezogene Bauleistungsversicherung abschließt, hat der AN unabhängig davon vor Auftragserteilung den Nachweis über eine bestehende und angemessene Berufs- / Bauhaftpflichtversicherung vorzulegen.

12. Bauschutt, Abfall
Jeder Unternehmer hat seinen Schutt, seine Abfälle, Verschnitt usw. auf eigene Kosten gemäß VOB selbst zu beseitigen und zu entsorgen bzw. der fachgerechten und umweltfreundlichen Verwertung zuzuführen.
Jeder Unternehmer hat die Baustelle bzw. seinen Arbeitsbereich arbeitstäglich gemäß VOB von Schutt und Abfällen zu reinigen und diesen Schutt bzw. diese
Abfälle getrennt nach Wertstoffen zu entsorgen bzw. der Verwertung zuzuführen.
Werden die Arbeitsplätze von Unternehmen nicht arbeitstäglich sauber gehalten und / oder unterlassen Unternehmen trotz Aufforderung durch die Objektüberwachung die Schutt- bzw. Abfallberäumung in die dafür vorgehaltenen Container, dann werden der Schutt bzw. die Abfälle auf Kosten des jeweiligen Unternehmers bauseitig durch den AG entsorgt bzw. der Verwertung zugeführt.

13. Materialökologie
Beschichtungen:
Bei allen Beschichtungen (Grundierungen, Imprägnierungen, sonstige Anstriche, Spachtelungen, Öle / Wachse, Korrosions-, Brandschutz, etc.) sind möglichst umweltverträgliche, insbesondere lösemittelarme Produkte und Verfahren zu verwenden. Dabei sind die Einstufungen entsprechend dem jeweiligen Produkt- bzw. Giscode der Bauberufsgenossenschaft zu Grunde zu legen (siehe: www.gisbau.de) und die Vorgaben der einschlägigen Technischen Regeln für Gefahrstoffe (TRGS) zu berücksichtigen. Als Grundierungen, Lacke und Lasuren dürfen generell nur schadstoffarme Produkte entsprechend den Vergabeunterlagen des Umweltzeichens RAL . UZ12a (Blauer Engel) verwendet werden. Reaktionsharze dürfen nur im technisch notwendigen Umfang eingesetzt werden. Die technische Notwendigkeit ist nachzuweisen. Die Produkte sind an der Baustelle im Originalgebinde zu verwenden. Die Beschichtungen der Schreiner-, Stahlbau-, Metallbau- und Schlosserarbeiten sind grundsätzlich im Produktionsbetrieb des Auftragnehmers vorzunehmen. Auf der Baustelle sind sie nur im Ausnahmefall nach vorheriger Zustimmung des Auftraggebers erlaubt. Das jeweilige Produkt- und Sicherheitsdatenblatt sind vor Ausführung vorzulegen.

Feinstaub / Gesundheitsgefährlicher Staub:
Das "Merkblatt zur Staubminderung bei Baustellen" der Regierung von Oberbayern ist zu beachten. Die Staubentwicklung ist weitgehend zu vermeiden. Bei Maschineneinsatz sind staubarme, abgestimmte Bearbeitungssysteme (Maschine und Mobilentstauber) zu verwenden, die den allgemeinen Staubgrenzwert von 3 mg/m3 für die alveolengängige (A-) Fraktion sowie 10 mg/m³ für die einatembare (E-) Fraktion einhalten.
Entsprechende Maschinen sind von der BG BAU als "Typ I- Gerät" klassifiziert und unter www.gisbau.de veröffentlicht.
Werden gesundheitsgefährliche mineralische Stäube oder andere Gefahrstoffe freigesetzt, sind die notwendigen Maßnahmen der jeweiligen Technischen Regel Gefahrstoffe (TRGS 505, 519, 521, 559 u.a.) und der Gefahrstoffverordnung festzulegen.

Formaldehyd:
Um unzumutbare Formaldehydkonzentrationen zu vermeiden, ist die Richtlinie Klassifizierung und Überwachung von Holzwerkstoffplatten bezüglich der Formaldehydabgabe. (DIBT-Richtlinie 100) zu befolgen. Der Nachweis über die Emissionsklasse der Holzwerkstoffplatten ist vor Zuschlagserteilung vorzulegen.

Gefährliche Inhaltsstoffe (CMR-Stoffe):
Produkte, bei denen im Produkt- und Sicherheitsdatenblatt krebserzeugende (cancerogene), erbgutverändernde (mutagene) und fortpflanzungsgefährdende (reproduktionstoxische) Inhaltsstoffe aufgeführt sind, sind ausgeschlossen.

Holzschutzmittel:
Es müssen - bei gleicher Eignung - möglichst umweltverträgliche Produkte und Verfahren verwendet werden. Dabei ist die Einstufung entsprechend dem Produkt-Code der Bauberufsgenossenschaft zu Grunde zu legen.
Holzschutzmittel für nichttragende Bauteile müssen das RAL-Prüfzeichen der Gütegemeinschaft Holzschutzmittel e.V., für tragende Bauteile das Prüfzeichen des Deutschen Instituts für Bautechnik aufweisen.
Behandlungen mit Holzschutzmitteln sind grundsätzlich im Produktionsbetrieb des AN vorzunehmen. An der Baustelle sind sie nur im Ausnahmefall nach vorheriger Zustimmung des Auftraggebers erlaubt. Das jeweilige Produkt- und Sicherheitsdatenblatt ist vor Ausführung vorzulegen.

Kleber, sonstige Verlegewerkstoffe:
Grundsätzlich dürfen nur lösemittelfreie / -arme Verlegewerkstoffe (Voranstriche, Leime, Kleber, Spachtel etc.) verwendet werden. Dabei sind die Einstufungen entsprechend dem Giscode der Bauberufsgenossenschaft zu Grunde zu legen und die Vorgaben der Technischen Regeln für Gefahrstoffe TRGS 610 zu berücksichtigen. Kann auf lösemittelhaltige Produkte an der Baustelle nicht verzichtet werden, so dürfen sie nur bei gleichzeitiger, mechanischer Lüftung verwendet werden. Das jeweilige Produkt- und Sicherheitsdatenblatt ist vor Ausführung vorzulegen.

Tropenholz:
Auf den Einsatz von Tropenholz ist zu verzichten.

14. Bauleiter, Vorarbeiter
Bei Ausführungsbeginn muss der Name des verantwortlichen Bauleiters vor Ort und seines Stellvertreters benannt werden. Der verantwortliche Bauleiter ist für die Sicherheit vor Ort verantwortlich. Ein Wechsel des Bauleiters ist unverzüglich schriftlich mitzuteilen.

Für die Ausführung der Arbeiten ist ein Vorarbeiter zu benennen, der während der gesamten Leistungserbringung des AN auf der Baustelle anwesend zu sein hat. Ein Wechsel der Vorarbeiters ist nur in Abstimmung mit dem AG zulässig.

Setzt der Auftragnehmer Fremdkolonnen ( genehmigungspflichtig ) zur Ausführung ein, so sind diese ständig durch den AN, wegen der technischen Zusammenhänge, der Konstruktion, sowie der daraus sich ableitenden Ausführung, grundsätzlich zu beaufsichtigen.

Die Bauleiter und die Vorarbeiter müssen die deutsche Sprache in Schrift und Wort beherrschen.

Es finden in der Regel je nach Erfordernis 8- bzw. 14-tägige jour-fixe auf der Baustelle statt. Eine Teilnahme des zuständigen Bauleiters bzw. Vorarbeiters ist verpflichtend, soweit eine entsprechende Einladung mit mind. 5 Tagen Vorlauf erfolgt.

15. Ausführungsunterlagen
Dem Leistungsverzeichnis liegen als Kalkulationsgrundlage Planunterlagen in digitaler Form bei. Bei sämtlichen Planbeilagen ist der angegebene Maßstab auf Richtigkeit zu prüfen. Die der Ausschreibung beiliegenden Pläne und Unterlagen sind jedoch nicht zur Bauausführung freigegeben. Unterlagen zur Ausführung erhält der AN nach Auftragsvergabe in Form von pdf-Dateien.

Planunterlagen in ausgedruckter Papierform werden seitens des AG nicht zur Verfügung gestellt, sondern nur in digitaler Form. Erforderliche Papierausdrucke sind in Eigenverantwortung und auf Kosten des AN selbst zu veranlassen.

*Hinweis: ZTV - Besonderer Teil Pfosten-Riegel Fassade - Fenster*
Zusätzliche Technische Vertragsbedingungen für Pfosten-Riegel Fassade - Fenster

ALLGEMEINES UND GELTUNGSBEREICH

Maßgebend für die Ausführung sind die VOB Teil C, Allgemeine Technische Vertragsbedingungen für Bauleistungen (ATV), neueste Fassung, einschl. aller gewerkespezifischen einschlägigen Normen und Vorschriften, behördlichen Erlasse und Gesetze.

Folgende DIN-Vorschriften werden in Ergänzung zu obigen Ausführungen explizit benannt:

DIN 18299 Allgemeine Regelungen für Bauarbeiten jeder Art
DIN EN 13830 Vorhangfassaden
DIN 18334 Zimmerer- und Holzarbeiten
DIN 18339 Klempnerarbeiten
DIN 18357 Beschlagarbeiten
DIN 18358 Rollladenarbeiten
DIN 18364 Verglasungsarbeiten
DIN 18008, Teil 1-4, Glas im Bauwesen
DIN 18055 Anforderungen an Fenster und Türen
DIN 58125 Schulbau-Bautechnische Anforderungen zur Verhütung von Unfällen
DIN EN 13986, Holzwerkstoffe zur Verwendung im Bauwesen
DIN EN 942 Tischlerarbeiten
DIN EN 14080, Holzbauwerke — Brettschichtholz — Anforderungen
DIN EN 1935 Baubeschläge
DIN 18 202 Toleranzen im Hochbau
VDE-Bestimmungen
Informationsschriften der technischen Beratungsstelle des Glaserhandwerks
VFF Merkblatt, Verband der Fenster- und Fassaden-Hersteller "Beschichten von Stahlteilen im Metallbau"
Richtlinien für Holz-Fensterkonstruktionen vom Verband der Fenster- und Fassaden-Hersteller.

STOFFE UND BAUTEILE

- Anzubietende Materialien sind entspr. den im Leistungsverzeichnis vorgegebenen Qualitäten und Anforderungen bzw. Typen oder Fabrikaten anzubieten.

AUSFÜHRUNGSHINWEISE:

- Vor Ausführung sind dem Auftraggeber mit ausreichendem Vorlauf aussagekräftige Werkstattzeichnungen zur Freigabe vorzulegen, einschließlich ggf. erforderlicher statischer Nachweise und Prüfzeugnisse. Hieraus müssen die erforderlichen Detailausbildungen hervorgehen. Entsprechende Änderungswünsche des Auftraggebers sind einzuarbeiten.

- Die Fertigung und Montage darf erst nach technischer Klärung und Freigabe begonnen werden.

- Die korrigierten Werkstattzeichnungen sind dem Auftraggeber 1-fach in Papierform und zusätzlich in elektronischer Form zur Verfügung zu stellen. Die Aufwendungen hieraus sind in die Einheitspreise einzurechnen und werden nicht gesondert vergütet.

- Die vom Auftraggeber zur Verfügung gestellten Planungsunterlagen für die Fassade gelten hinsichtlich der formalen Gestaltung und der technischen Grundsatzkonzeption als verbindlich.

- Die Zeichnungen werden vom AG oder dessen Vertreter ausschließlich hinsichtlich Vollständigkeit der Bestellung und Ausstattung geprüft. Der AN erhält mit Auftragsvergabe die Werkpläne als Grundlage für die Projektierung und ist für alle Angaben in seinen Plänen, besonders den technisch und maßlich relevanten allein verantwortlich.

- Die Oberkanten sämtlicher Fenster und Fenster/Türrahmen sind je Geschoss/Absatz auf exakt der gleichen Höhenkote zu setzen, um ein einheitliches optisches Bild zu gewährleisten.

- Alle Kanten und Ecken müssen gemäß der Unfallverhütungsvorschriften des GUVV / KUVB leicht abgerundet bzw. leicht gefast sein.

- sämtliche Blendrahmen ohne spezielle Einbauanforderungen sind hohlraumfrei einzubauen, d.h. die Fugen sind entsprechend mit Mineralwolle bzw. Anforderungen in der Leistungsbeschreibung zu füllen.

NEBENLEISTUNGEN
- Aufmessen für die Ermittlung der jeweiligen Massen

- Der AN erhält bauseits eine Längsachse, eine Querachse, sowie einen Höhenfestpunkt. Alle weiteren Einmessarbeiten sind Nebenleistung des AN

*Hinweis: Technische Leistungsbeschreibung Pfosten-Riegel Glasfassade*
0.1 Allgemeine Anforderungen
Das System muss der DIN EN 13830, allen in der Ausschreibung aufgestellten Anforderungen, sowie den weiteren anzuwendenden einschlägigen Normen und Richtlinien und dem allgemeinen Stand der Technik entsprechen.

0.2 Allgemeine Fassadenbeschreibung
Bei den nachfolgenden Fenster- und Fassadenelementen handelt es sich vorwiegend um eine Holz-Pfosten-Riegel-Konstruktion mit einer Aufsatzkontruktion als Glasfassade mit integrierten Fensterelementen. Die Lieferung und Montage von Außentüren aus Aluminium-Glas erfolgt bauseits und ist nicht Gegenstand dieses Leistungsverzeichnisses.

Alle nachfolgenden Fassaden- und Fensterelemente sind generell komplett anzubieten, d.h. einschließlich Verglasung, aller notwendiger Anschlüsse, Verblechungen, Beschläge, Unterkonstruktionen und zugelassenen Befestigungsmittel.

1. Konstruktionsbeschreibung Pfosten-Riegel-Fassade (P-R-Fassade)
Es ist vorgesehen, die komplette Fassade als durchgängiges und wärmegedämmtes System aus Holz-Pfosten-Riegel-Unterkonstruktion mit durchlaufenden Pfosten und außenseitiger Aufsatzkonstruktion aus Dreifachisolierverglasung und Aluminiumprofilen auszuführen bzw. in die Holz-Pfosten-Riegel-Unterkonstruktion eingesetzte Holz-Alu-Fenster.

Das Verglasungssystem bilden Deckschalen und/oder Andruckleisten aus Aluminium. Die Anbindung des Verglasungssystems an das Tragwerk erfolgt über Aluminium-Grundprofile mittels Verschraubung (=Adapter/Aufsatzkonstruktion auf Holz-Tragwerk). Hierfür weisen die Alu-Grundprofile wechselseitige Bohrungen auf. Eine hierüber verlegte, großvolumige EPDM-Dichtung mit integrierten gedämmten Belüftungskanälen bildet die Basis für die Aufnahme der Verglasung und für die Belüftung der Konstruktion.
Die Stöße der horizontal- und der vertikal zu verlegenden Dichtungsprofile sind überlappend auszuführen und abzudichten. Die entsprechend wechselseitig herzustellenden Ausklinkungen sind gemäß der Verarbeitungsrichtlinien des jeweiligen System-Herstellers auszuführen.

Glas-/Ausfachungsdicken von ca. 15 - 70 mm müssen einsetzbar sein. Alle Glasscheiben, auch die der Einsatzelemente sollen, soweit technisch möglich, in der gleichen Ebene angeordnet sein.
Die Abdichtung zu den Glasscheiben und/oder Ausfachungen erfolgt mit EPDM-Dichtungen.
Die inneren Dichtungen bilden die wasserführende Ebene des Systems.
Beim System muss es die Möglichkeit der Entwässerung über 3 Ebenen geben!

Außen ist eine durchgehende, beide Scheibenkanten überdeckende Dichtung einzusetzen. Stoßbereiche (Pfosten-Riegel) sind mit Dichtungskreuzen auszuführen.
Die Falzgrundbelüftung sowie der Dampfdruckausgleich erfolgen über die vier Ecken eines jeden Scheibenfeldes in den Pfostenfalz, bei Einbauhöhen > 8 m über entsprechende Öffnungen in den unteren, äußeren Einzeldichtungen der Riegel.

Die Riegeldichtungen sind mit speziellen Endstücken auszustatten.

Baukörperanschlüsse sind in einer Dichtebene auszuführen.

Die Anordnung der Folien erfolgt umlaufend und in einer Ebene zwischen der Dichtungsaufsatzkonstruktion und der Unterkonstruktion.
Alle Befestigungsschrauben für die Außenanwendung sind in Edelstahl-A4 auszuführen.

Äußere Deckschalen (Pfosten-/Riegel) als stranggepresstes Alu-Flach- oder Alu-U-Material.
Beschichtung außen Alu-Deckschalen: Pulverlackierung
Farbton außen Alu-Deckschalen: Farbton RAL 7022, umbragrau, bzw. RAL-Farbe nach Wahl des AG.
Deckleisten wahlweise als verdeckte Verschraubung mit Ober- und Unterleiste oder sichtbare Verschraubung mit Deckleiste.
Verschraubung der Klemmverbindung aus Edelstahl.

Das eingesetzte Fassadensystem muss in der Lage sein, feldweise unterschiedliche Füllungsdicken aufzunehmen. Die unterschiedliche Dicke zwischen benachbarten Füllungen ist durch EPDM -Dichtungen auszugleichen, so dass die Füllungen außenbündig in einer Ebene liegen.

Soweit nicht in den Positionen abweichend angegeben:
Ca. Maße abhängig vom Systemhersteller und den statischen Erfordernissen.
Die hier angegebenen Anforderungen sind Gestaltungsvorgaben der Architektur, welche unter Beachtung des jeweils angeboten Fassaden-/Fenster-Systems grundsätzlich verbindlich sind.
Alle Maße sind ca.-Maße.

Abmessungen Deckschalen:
Pfosten: Dicke ca. 15 mm, Breite ca. 80 mm
Riegel: Dicke ca. 12 mm, Breite ca. 80 mm

Technische Anforderungen Aufsatzkonstruktion:
- Einhaltung der Windlastwiderstände nach DIN EN 1991-1-4
- Windlastwiderstand EN 13116: mind. 2,0/3,00 (kN/m²)
- Schlagregendichtheit nach DIN EN 12155 bzw. DIN EN 12154: RE750
- Luftdurchlässigkeit nach DIN EN 12153 bzw. DIN EN 12152: A3
- Stoßfestigkeit EN 14019: innen mind. I5 / außen mind. E5
- CE-Kennzeichnung
- bauaufsichtlich zugelassen
- Uf = mind. 0,7 W/(m²K)
- Einbruchhemmung: RC2 N
- Profile thermisch getrennt
- Die 11°-Isotherme hat innerhalb der Konstruktion zu liegen, um Tauwasserfreiheit zu gewährleisten.

Holzqualität: EN 942
Holzart: Nadelholz Lärche,
Brettschichtholz gemäß statischer Bemessung des AN, mind. GL 24h
Lamellen: ca. 20 bis 30 mm,
Länge der Riegel bis zu ca. 5700 mm
Feuchtigkeitswert: 13% +- 2%
Oberflächenqualität, gehobelt, Kanten gefast, Sichtqualität nach Zulassung
Sortierklasse: J10 gemäß EN 942
Holzbläue nicht zulässig
Material Beschichtung: 2-Komponenten PU Lack, wasserbasiert
Farbton Beschichtung: tansparent/natur bzw. Farbton aus Farbkarte Fensterhersteller nach Wahl des Auftraggebers.

Profildimension soweit in der Position nicht abweichend beschrieben:
Pfosten: ca. 56 x 160 mm (äußere Pfosten) bzw. 56 x 120 mm (innere Pfosten)
Riegel Sturz: ca. 56 x 160 mm
Riegel als innere Fensterbank:
- ca. 56 x 240 mm, verjüngend (F_OG-06 bis F_OG-10)
- ca. 56 x 300 mm, verjüngend (F_OG-01 bis F_OG-05)

Bauphysikalische Anforderungen Pfosten.-Riegel-Glasfassade:
Wärmeschutz der Elemente (Uw) nach DIN EN ISO 10077-1, DIN 4108-4,
Wärmedurchgangskoeffizient [DIN EN ISO 10077-1] Uw ≤ 0,95 W/m²K,

Schallschutz: keine Anforderungen

Die Schallübertragung von Geschoss zu Geschoss ist durch die konsequente Trennung der Element in der Deckenzone zu unterbinden.

Der max. Feuchtigkeitsgehalt der Hölzer darf 13% nicht übersteigen. Der Streubereich des Feuchtigkeitsgehaltes darf allgemein nicht größer als 4% sein, bei lamellierten Querschnitt nicht mehr als 2%.

Die Rahmenverbindungen sind dauerhaft dicht nichtsichtbar mit Schlitz/Zapfen bzw. Dübelverbindung nach DIN 68121, bzw. allgemeine bauaufsichtlich zugelassenen und geschraubten Pfosten-Riegel-Verbindern). Bei Zapfen-/Dübelverbindnungen sind mindestens Doppelzapfen/-dübel auszuführen.
Für alle anderen Rahmen-Eckverbindungen ist die Eignung durch Prüfung in einem anerkannten Prüfinstitut nachzuweisen (gem. ift-Richtlinie SE-08/1).
Für die Verleimung ist nur Leim auf Resorzin-Harz-Basis zu verwenden. Die
Klebstoffe müssen DIN EN 204 entsprechen und frei von gesundheitsschädlichen Stoffen sein.

Nachweis, Qualität und Prüfzeugnis sind, soweit nicht im System vorhanden,
über Einzelzulassung zu erbringen.

Angebotene Aufsatzkonstruktion:

.......................................................
(angebotenes Produkt - vom Bieter auszufüllen)

allgemeine bauaufsichtliche Zulassung:

.......................................................
(vom Bieter auszufüllen)

2. Konstruktionsbeschreibung Holz-Alu-Fenster:
Diese technische Leistungsbeschreibung gilt für Fenster und Fensterelemente mit und ohne Flügel, die eine raumabschließende Außenwand bilden.
Fenstertüren gelten als Fenster, sowie sinngemäß für Außentüren, soweit eine Übertragung der nachfolgenden Beschreibungen sinnvoll anwendbar ist.
Massive bzw. lamellierte verleimte Profile mit außenliegender Aluminium Deckschale, welche gleichzeitig die Funktion der Glashalteleiste übernehmen.
Querschnittsabmessungen Profile von ca. 80 bis 90 mm beim Blendrahmen und ca. 80 bis 110 mm beim Flügel. Alle Kanten sind abzurunden.
Wange Fensterflügel bzw. Festverglasung innen: abgeschrägt.

Flügelrahmen sind außenseitig flächenbündig mit den Blendrahmen auszuführen.

Technische Anforderungen Fenster und Türen in PR-Fassade:
- Einhaltung der Windlastwiderstände nach DIN EN 12210 und DIN 12211
- Schlagregendichtheit nach DIN EN 12208: 7A
- Luftdurchlässigkeit nach DIN EN 12207: 3
- Widerstandsklasse gemäß EN 1627: mind. RC 2 N
- Profile thermisch getrennt
- Die 11°-Isotherme hat innerhalb der Konstruktion zu liegen, um Tauwasserfreiheit zu gewährleisten.

Wärmeschutz der Elemente (Uw) nach DIN EN ISO 10077-1, DIN 4108-4,
Wärmedurchgangskoeffizient [DIN EN ISO 10077-1] Uw ≤ 0,95 W/m²K,

Schallschutz: keine Anforderungen

3. Aluminum-Deckschale Holz-Alu-Fenster:
Pulverbeschichtete Aluminumschale aus Strangpressprofilen, thermisch getrennt vom Holzrahmen, hinterlüftet, abgeschrägte Wangen, kraftschlüssig und gleichzeitig dehnungsausgleichend mit Holzrahmen verbunden, umlaufende, UV-beständige Dichtungen an Verglasung und Flügel/Rahmen.
Beschichtung außen Alu-Deckschalen: Pulverlackierung
Farbton außen Alu-Deckschalen: Farbton RAL 7022, umbragrau, bzw. RAL-Farbe nach Wahl des AG, form- und farbidentisch mit Strangpressprofilen der Aufsatzkonstruktion

4. Dichtung Fenster Holz-Alu-Fenster:
Mittel- und Überschlagdichtungen in 3 Dichtungsebenen im Flügel bzw. Rahmen eingezogen aus EPDM-Profilen oder TPE Schaum, mit Dicht- und Dämmwerten der Dichtprofile die derjenigen der allg. Konstruktion entsprechen und austauschbar sind.
Bei der Lage der Dichtungen muß sichergestellt werden, dass eine Trennung
zwischen Raum- und Außenklima erfüllt ist.

5. Beschlag Holz-Alu-Fenster:
Die Beschläge (Bänder, Getriebe, etc.) müssen den zu erwartenden Belastungen aus dem Schulbetrieb entsprechend ausgebildet und gegen Korrosion geschützt sein.
Die Angaben der Beschlaghersteller sind zu berücksichtigen (z.B. maximale Belastbarkeit).
Grundsätzlich sind alle Fenster und Fenstertüren mit Beschlägen auszustatten, die folgende Anforderungen erfüllen, soweit nicht abweichend in der jeweiligen Position beschrieben:
- verdeckt liegende Einhand-Dreh-, Kipp oder Dreh-/Kippbeschlägen mit Flügelheber in Edelstahloptik gemäß jeweiliger Positionsbeschreibung
- sichtbar liegende Bänder, Eck- und Scherenlager, optisch auf einander abgestimmt, in Edelstahloptik
- Zuschlagsicherung bei Kippstellung,
- zusätzliche Mittelverriegleung ab Flügelgrößen über 1000 x 1000 mm.
- Bei Dreh-Kippflügel-Beschlägen muss die Ausstellschere sicher verhindern, dass der Fensterflügel bei einer Fehlbedienung absackt (z.B. Verwendung einer Dreipunktschere). Erfüllt die Ausstellschere diese Forderung nicht, ist eine Fehlbedienungssicherung einzubauen.
- Das Ecklager muss den Flügel bei jeder Bedienungsstellung sicher führen.
- Bei Oberlichtern (Kippflügel) sind als zusätzliche Sicherung Fangscheren einzubauen, um evtl. Schäden / Unfälle infolge unsachgemäßer Bedienung zu verhindern.
- An allen Fenstern mit Drehbeschlag ist eine Öffnungsbegrenzung auf 90° einzubauen.
- Bei Fenstertüren ist am Hauptflügel außenseitig ein zusätzlicher Griff aus Metall im Farbton der Außenflächen des Fensters zum Schließen der Tür zu montieren.
- Es sind nur Beschläge mit abgerundeten Kanten = runde Form zu verwenden. Die Griffe sind so auszubilden, dass ein Hängenbleiben mit Kleidungsstücken praktisch auszuschließen ist, Material Edelstahl.
- Form Tür-/Fenstergriffe: in Anlehnung FSB Modellreihe 1075
- Alle Griffe- und Drückerhöhen an Türen sind auszuführen auf 1050 mm,

vorgesehener Fensterbeschlag:
überwiegend mit Drehfunktion, gemäß Positionsbeschreibung
vereinzelt mit Dreh-Kipp-Funktion oder nur Kipp-Funktion, gemäß Positionsbeschreibung

Fenstergriffe, Türdrücker: U-Form

angebotene Bänder, Getriebe, etc.:

.......................................................
(Hersteller / Typ - vom Bieter auszufüllen)

angebotene Beschläge, Fenster-/Türgriff

.......................................................
(Hersteller / Typ - vom Bieter auszufüllen)

6. Holzart | Holzoberfläche Holz--Alu-Fenster:
Lärche
Holzschutz in Anlehnung an DIN 68 800 Teil 3 bzw. gemäß Merkblatt HO.01 ift-
Rosenheim.

Die Oberflächenbehandlung hat als Mehrschicht-Systemaufbau [Imprägnierung, Grundbeschichtung, Zwischenbeschichtung, Schlussbeschichtung] für das gesamte Fensterelement zu erfolgen.
Material Beschichtung: 2-Komponenten PU Lack, wasserbasiert
Farbton Beschichtung: tansparent/natur bzw. Farbton aus Farbkarte Fensterhersteller nach Wahl des Auftraggebers.
Die Beschichtungen sind umlaufend geschlossen auszuführen.
Sowohl auf der Innen- als auch auf der Außenfläche ist eine Trockenschichtdichte von mind. 120 μm bei deckenden Anstrichen sicherzustellen.
Die V-Fugen sind zusätzlich abzudichten.

Bei der Bearbeitung der Holzoberfläche sollen die Holzzellen nicht gequetscht werden, um ein Aufstehen und Abzeichnen der Holzstruktur nach der Beschichtung zu vermeiden. Die Holzoberfläche muss glatt sein. Lose und aufstehende Holzfasern müssen spätestens nach der Grundierung entfernt werden.

Die UV-Beständigkeit gegen Vergilben ist zu gewährleisten.

Die zur Ausführung kommenden Beschichtungsmaterialien dürfen keine Inhaltsstoffe enthalten, die als giftig, krebserzeugend, erbgutverändernd bzw. fortpflanzungsgefährdend eingestuft sind. Der verwendete Anstrich muss frei sein von bioziden Wirkstoffen, insbesondere von Lindan, PCI und Quecksilberverbindungen.
Bei der Trocknung dürfen sich keine Formaldehydverbindungen abspalten. Weiterhin ist eine Beschränkung von "flüchtigen organischen Substanzen" im flüssigen Lackgebinde zu beachten. Die Beschichtungsstoffe müssen das Umweltzeichen für schadstoffarme Lacke in der aktuellen Version haben, oder ein in den Anforderungen gleichwertiges Umweltzeichen.
Eine chemische Vorbehandlung der Holzelemente ist durch die Auswahl des
Holzes auszuschließen.
Die technischen Daten- und Sicherheitsdatenblätter der Oberflächenbehandlung
müssen vor Verwendung zur Freigabe dem AG vorgelegt werden. Auch alle Angaben zum GISCODE.

7. Verglasung P-R-Fassade und Holz-Alu-Fenster:
Mehrscheiben-Isolierglas gemäß DIN EN 1279, sowie gemäß der Gütegemeinschaft Mehrscheiben-Isolierglas e.V. (GMI). Die Verglasung muss systemzugelassen für die angebotene Aufsatzkonstruktion sein.

Die zugesicherten Eigenschaften auf der Basis der DIN EN 1279-1 bis 6, sowie die Gebrauchstauglichkeit, im Hinblick auf die Nutzungsdauer, sind durch Prüfzeugnis einer unabhängigen Zertifizierungsstelle nachzuweisen. Die Prüfung der Festigkeit einschließlich Haftprüfung des Randverbundes nach EN 1279-4 ist nachzuweisen.

Technische Anforderungen Verglasung:
Wärmeschutzverglasung nach DIN EN ISO 10077-1:
3-fach Wärmeschutz-Isolierglasscheibe
Lichttransmission [DIN EN 410] TL = mindestens 75%
Gesamtenergiedurchlass [DIN EN 410] g: g ≤ 0,4
Schallschutz: keine Anforderung
auf Unfallverhütung und Absturzsicherung gemäß DIN 18008, Teil 1-4 Glas im Bauwesen, DIN 58125 Schulbau - Bautechnische Anforderungen zur Verhütung von Unfällen, ASR A1.6 (Arbeitsstättenverordnung), DGUV 202-087, sowie sonstiger relevanter Gesetzte, Verordnungen, Richtlinien und Herstellervorgaben.
Randverbund: Thermisch optimierter Randverbund | Abstandhalter: Edelstahl
Im Leistungsverzeichnis werden explizit keine Glasdicken-/Aufbauten vorgegeben.
Sie sind unter der besonderen Berücksichtigung der hier angetroffenen Verhältnisse und jeweiligen beschriebenen Einbausituation vom AN eigenständig festzulegen, der statische Nachweis ist vom AN zu erbringen. Eine komplette Statik der Gläser ist vom AN, in prüffähiger Ausführung, vorzulegen. Es ist auch der Randverbund unter Berücksichtigung der Klimalasten explizit nachzuweisen.

Bei sämtlichen Verglasungen, welche eine absturzsichernde Wirkung gemäß aktueller Bayerischer Bauordnung, den einschlägigen Arbeitsstättenrichtlinien bzw. den DGUV aufweisen müssen, ist eine Ausführung gemäß DIN 18008-4, 2013-7, zwingend vorgeschrieben.
Darüber hinaus sind alle Verglasungen, welche aufgrund Anforderungen aus den einschlägigen Arbeitsstättenrichtlinien bzw. den DGUV aus Sicherheitsglas bestehen müssen, entsprechend in ESG, ESG-H bzw. VSG-Verglasung auszuführen.
Der AN hat alle ESG-
Glasscheiben, welche bei Bruch herunterfallen und zu Personenschäden führen könnten, einem Heat-Soak-Test (ESG-H Glas) zu unterziehen und unaufgefordert nachzuweisen, sowie dauerhaft zu kennzeichnen (ESG-H). Diese Prüfung ist vom Hersteller durch ein unabhängiges Institut nachzuweisen und zu dokumentieren.

Grundsätzlich sind alle Verglasungen von Türanlagen sowie Ganzglasecken in
ESG-H auszuführen.

Werden Silikon-Fugendichtungen an den Kanten von VSG-Gläsern mit PVBFolien vorgesehen, hat der AN die Materialverträglichkeit zu prüfen und nachzuweisen sowie eine schriftliche Garantiezusage des Glaslieferanten vor Bestellung der VSG- Gläser anzufordern und an den Auftraggeber ohne weitere Aufforderung einzureichen.
Alle VSG-Gläser der Vertikalfassaden sind zwingend mit dafür geeigneten VSG-Verbundfolien-Produkt mit entsprechendem Eignungs-Nachweis auszuführen.

Grundsätzlich sind die außen liegenden Glasscheiben von Isolierglaseinheiten dicker als die inneren Glasscheiben auszuführen, damit eine Bauchung auf Grund von Wind und atmosphärischem Druck im Zwischenraum der Isolierverglasungen nach innen entsteht und diese von außen nicht bzw. weniger sichtbar wird.

Die absturzsichernden Gläser sind gem. DIN 18008-4 zu bemessen. Zu erstellen ist ein prüffähiger statischer Nachweis für die Verglasungen nach DIN 18008, Teil 1-5.
Zu beachten ist dabei, dass die äußere Verleistung bzw. die äußere Verkleidung für die Lasten aus Stoßbelastung ausgelegt sind. Hierfür ist der Nachweis zu erbringen.
Mit dem Nachweis wird auch gleichzeitig die Sicherheit des Rahmens in die Gesamtüberprüfung einbezogen und erfüllt damit auch die häufig geforderte Nachweispflicht ohne ZIE.

Bei Schallschutzgläsern wird kein umweltschädliches SF6 Gas im LZR zugelassen. Ebenfalls werden keine Gießharz-Verbundscheiben zugelassen. Die Schallschutzanforderung muss ggf. mit speziellen Schallschutzfolien (SI-Folien) erreicht werden.

Wärme- und / oder Sonnenschutzschichten sind nur auf den geschützt liegenden Glasoberflächen gegen den Luftzwischenraum hin oder im VSG- Verbund zulässig.

Trotz Verwendung von ESG-H- oder VSG- Gläsern ist grundsätzlich eine optische Farbgleichheit und Lichtdurchlässigkeit (Lichttransmission) beim Einsatz von unterschiedlichen Glasdicken innerhalb einer Fassadenfläche zu gewährleisten. Um die Farbgleichheit und die Gewährleistung gleicher Fassadenbauteile an allen Fassadenbereichen sicherzustellen, müssen die einzelnen Gläser von einem Glaslieferanten bezogen werden bzw. aus einer Produktion stammen. Das Mischen unterschiedlicher Wärme- bzw. Sonnenschutzschichten von verschiedenen Herstellern wird nicht zugelassen.

Der evtl. Höhenunterschied zwischen der Produktionsstätte der Glasscheiben und dem Einbau der Glasscheiben ist über die Barometrische Höhenformel zu ermitteln evtl. sich daraus ergebenden Maßnahmen sind einzukalkulieren. Aufgrund der Garantiebedingungen der Isolierglashersteller muss der Glasfalz bei Verglasung mit dichtstofffreiem Falzgrund Öffnungen zum Feuchtigkeitsausgleich haben und mit den Angaben der Systembeschreibung übereinstimmen.

Statische Belastung:
Wenn das Silikon in der Wetterfuge Lasten aufnehmen muss, z. B. Windlasten, dann muss der Hersteller des Dichtstoffes die Ausbildung der Fuge statisch überprüfen. Der Fugendichtstoff und die Fugendimension müssen für die Belastung ausgelegt sein.

Materialverträglichkeit:
Die Eignung aller miteinander in Verbindung gebrachten Komponenten hinsichtlich der Funktionsfähigkeit und Gebrauchstauglichkeit ist vom AN eigenverantwortlich mit den Systemherstellern abzuklären und nachzuweisen.

Allgemeine Anforderungen an blickdichte Verglasungen:
Dreischeibenisolierverglasung wie oben beschrieben, jedoch:
Äußerste Glasscheibe (Fassadenaußenseite) rückseitig emailiert, Farbton
nach Wahl AG aus Herstellerpalette
Lichttransmission [DIN EN 410] TL =0%
Gesamtenergiedurchlass [DIN EN 410] g: g ≤ 0,4

Allgemeine Anforderungen an Paneele:
Für die Lieferung und den Einbau von Ausfachungen gilt sinngemäß die im Abschnitt Verglasung näher beschriebene Regelung.

Paneelaufbau von innen nach außen, durch AN zur liefern und einzubauen:
- Vario-Dampfbremse, inkl. umlaufender Anschluss an P-R-Fassade
- Mineralwolldämmung, WLG 035, Dicke mind. 50 mm, nicht brennbar
- Stahlblechschale, Dicke = 2,5 mm, einschließlich Fixierung in Aluminum-Andruckleisten der Verglasung
- Mineralwolle, mind. WLG 035, Dicke = 100 mm, nicht brennbar
- 8 mm ESG-H, rückseitig emailiert, Farbton nach Wahl AG aus Herstellerpalette

Technische Anforderung Paneele:
- Bewertetes Schalldämmmaß Rw: mind 50 dB
- Wärmedurchgangskoeffizient [DIN EN ISO 10077-1] U ≤ 0,24 W/m²K,

Die in der obigen Beschreibung der Paneele definierten Angaben zu den einzusetzenden Werkstoffen und deren Querschnitt sind formale Mindestanforderungen. Die vorgegebenen Stoffe sind vom AN auf ihre Eignung für den vorgesehenen Verwendungszweck zu prüfen. Angaben zum Wärmeschutz, Schallschutz, Brandschutz, sowie die für diese Bereiche geltenden DIN-Normen sind zu berücksichtigen.

Die beschriebenen Paneele müssen nach dem Stand der Technik dicht ausgebildet sein. Durch konstruktive Maßnahmen muss verhindert werden, dass eine Durchfeuchtung sowie eine mechanische Zerstörung des Dämmstoffes eintritt.

Wichtiger Hinweis:
Soweit die Fassade Rollläden bzw. Raffstoranlagen erhält, ist dem Hitzestau und dem Temperaturunterschied bei nicht voller Beschattung des Glases mit der Glaswahl Rechnung zu tragen.

In sämtlichen nachfolgenden Positionsbeschreibungen mit Verglasungsleistungen sind insbesondere folgende notwendige Leistungen beinhaltet und mit dem jeweiligen Einheitspreis abgegolten:
- Planung der Verglasung
- Berechnung der Glasgrößen, Glasdicken und Randverbund
- Statischer schriftlicher Nachweis, geeignet für Prüfingenieure
- Lieferung frei Baustelle
- Vertragen und Einsetzen der Verglasungen, Hebezeug
- Einbringen der Dichtungs-Systeme
- Abschluss und Befestigen der Glasleisten
- Schlussreinigung der Glasscheiben,
- Entfernen der Aufkleber sowie der Positionsaufschriften.
- Entfernen der Müll- und Glaspaletten.

Durch unterschiedliche Einbaudicken der sog. Einbautiefe, sind die Glasleisten und deren Dichtungssysteme darauf abzustimmen, damit vertikal und horizontal der gleiche äußere Flächenübergang vorhanden ist.
Für die Verglasungs-Dichtungsprofile sind elastische EPDM-Dichtungsprofile erforderlich, bei der Herstellung ist das entsprechende Schrumpfmaß zu berücksichtigen.

Dichtprofile müssen innerhalb der Konstruktionen in Nuten geführt werden, mindestens in Fixierprofilen, um ein seitliches Herausrutschen der Profile zu vermeiden.

Bei Rahmen und Flügel muss zur Vermeidung von Glasbrüchen infolge eines ungleichmäßigen Andrucks ein verdichtungsfreier Übergang gewährleistet sein.

Nicht zugelassen sind Dichtungs-U-Profile, welche als Rahmen oder in Einzellängen über den Scheibenrand gestülpt werden.

Durch die Klotzbrücken (Verklotzung mit Lastnachweis) dürfen Falzraumbelüftungen sowie Entspannungs- und Entwässerungsbohrungen nicht beeinträchtigt werden. Die Falzraumbelüftung muß gem. Vorschriften der Isolierglas -Hersteller, sichergestellt sein. Sie sind verdeckt bzw. versetzt anzubringen.

Sämtliche Sicherheitsverglasungen (VSG + ESG-H) sind mit einer Kennzeichnung zu versehen. Der Stempel bzw. Aufkleber ist im Eck unten anzubringen und muss auch nach Einbau der Verglasung von innen deutlich lesbar sein. Dies gilt auch für Kombinationen aus Isolierglas.

Die im LV angegebenen Positionsmaße sind Rohbau- und Rahmenmaße. Der AN hat bei der Preisermittlung die Glasmaße auf sein gewähltes Rahmensystem abzustimmen, die Maße daraus selbst zu ermitteln.

Aus optischer Sicht ist die gesamte Verglasung in allen Bereichen mit gleichwertigem Farbeindruck herzustellen. Hierbei kommen Gläser mit Mehrfachfunktion zum Einsatz, wie Absturzsicherung oder/und Schallschutz.

Die undurchsichtigen Glaspaneele sowie blickdichte Isolierverglasungen sind mit rückseitig farblich emailierten Gläsern auszuführen. Diese Emaillierungen sind für Paneele und Verglasungen farbidentisch herzustellen! Auch der sonstige optiche Eindruck (Glanzgrad, etc.) ist identisch auszuführen, so dass von außen nicht wahrnehmbar ist, ob es sich um eine Isolierglasscheibe oder eine Paneele handelt!
Farbton nach Wahl des AG aus Herstellerpalette.

Bei Sonderverglasung sind auf Wunsch Muster vorzulegen.
Die Erfüllung der Verglasung, und Verarbeitungs-Anforderungen für die gesamten Fassadenkonstruktion sowie Verkleidungen ist Bestandteil der Leistung des AN und ist von dem Bieter in die entsprechenden Einheitspreise der einzelnen LV- Positionen einzurechnen.

angebotener Verglasungshersteller:

.......................................................
(Hersteller / Typ - vom Bieter auszufüllen)

8. Anschlüsse / Verankerung
Die Verankerung von Fensterwänden hat gemäß DIN 18056 zu erfolgen.

Die Fenstermontage hat durch Verschraubung des Blendrahmen in der Öffnungsleibung gemäß den Systembeschreibungen des Fensterherstellers nach Erfordernis der Fenstergröße zu erfolgen.

Äußere Einflüsse wie Bauwerksbewegungen dürfen die entsprechenden Maßnahmen nicht in ihrer Funktion beeinträchtigen.

Zur Montage wird bauseits ein Fassadengrüst zur Verfügung gestellt.
Notwendige Hilfsgerüste im Gebäudeinneren sind durch den AN eigenständig zu liefern, vorzuhalten und abzutransportieren. Entsprechender Aufwand ist die jeweiligen Einzelpositionen einzukalkulieren und mit diesen abgegolten.

angebotenes Montagesystem:

.......................................................
(Hersteller / Typ - vom Bieter auszufüllen)

Auf besondere Sorgfalt ist auch bei der Montage der Stösse und der EPDM Verbindungen zu achten. Gleiches gilt auch für die Kämpferanschlüsse der Kreuzungsstöße. Alle Stoßstellen und Verbindungen sind vollflächig zu unterlegen. Dichtungsfolien an den Anschlüssen sind am Baukörper und der Konstruktion mit ca. 10 cm Breite vollflächig zu verkleben, Stoßstellen sind dicht zu überlappen.

Lastabtragung:
Die auf das Fassaden-/Fensterelement einwirkenden Kräfte müssen sicher in den Baukörper übertragen werden. Für die Lastannahmen ist die gültige Landesbauordnung zugrunde zu legen.

Befestigung Fenster:
Die Wahl des Befestigungsmittels (Rahmendübel, Laschen, Winkel) ist auf das Fenster- und Außenwandsystem abzustimmen. Die Bewegungen, sowohl aus der Längenänderung der Fassaden-/Fensterelemente, als auch aus den zu erwartenden Formänderungen am Baukörper, müssen ungehindert aufgenommen werden können. Die Herstellerangaben sind zu beachten. Die Befestigungsstellen müssen auf die Lage der Beschläge und die Anordnung der Verklotzung bei Festfeldern abgestimmt werden. Der Abstand der Befestigungselemente untereinander darf 80 cm nicht überschreiten, der Abstand von den Innenecken und anderen Rahmenverbindungen darf 10 cm bis 15 cm nicht unterschreiten. Die vom Befestigungsmittelhersteller vorgegebenen Randabstände und Einbautiefen sind zu beachten.

Verankerung Pfosten-Riegel Fassade am Rohbau:
Für die Verankerung der Fassadenteile zum Rohbau sind in der Regel keine Vorkehrungen getroffen. D. h. Ankerschienen, Einlegeplatten usw. sind nicht vorhanden.
Die notwendigen Verankerungen bzw. Konsolen, sowie sämtliche Vorkehrungen zur Befestigung am Element und Unterkonstruktion, sind in die jeweiligen Positionen einzurechnen und werden nicht extra vergütet.

Sämtliche Verankerungen zum Rohbau aus Stahlbeton oder Dämmziegel- Mauerwerk sind zu dübeln, diejenigen aus Holz entsprechen zu schrauben. Dabei sind auch zusätzliche Kräfte aus einer möglichen exzentrischen Lagerung der Fassadenteile und auch auf sie einwirkende Momente zu berücksichtigen. Die Anker müssen mehrfach justierbar sein, so dass grundsätzlich alle Toleranzen aus dem Rohbau-/ Bestandsbau aufgenommen werden können. Am Lospunkt müssen Verformungen aus dem Roh-/Bestandsbau und der Verkehrslast und Verformungen aus Temperaturverhalten, Kriechen und Schwinden zwängungsfrei und ohne Knackgeräusche aufgenommen werden können. Gegenüber der Betondecke sind Unterlagen vorzusehen.

*Hinweis*
Ausführung gemäß der Ausschreibung beigefügter Fassadendetailpläne.

Grundsätzlich sind für Ankerteile im Aussenbereich und nicht mehr zugänglichen Stellen nichtrostende Materialien zu verwenden. Bei Ausführung in Edelstahl kommt Werkstoff-Nr. 1.4571 zur Ausführung. Der Korrosionsschutz nach DIN EN 12944 ist einzuhalten.

Für Dübel dürfen nur zugelassene Dübel-Systeme verwendet werden. Kunststoff-Dübel sind nicht zugelassen.

9. Dichtigkeit / Andichtung zum Baukörper
Die bauphysikalischen Einwirkungen durch das Raumklima und das Außenklima und dadurch entstehende Fugenbewegungen sind zu berücksichtigen. Die Anschlüsse zum Baukörper müssen den Anforderungen aus Wärme-, Schall-, und Feuchteschutz gerecht werden.
Die Anordnung und die Ausbildung der Wärmedämmung im Anschlussbereich sowie die Abdichtung der Fugen muss entsprechend den Anforderungen aus dem Wärmeschutznachweis erfolgen.

Anschluss an Baukörper:
Einbau in Massivbauwände (Ziegel/Stahlbeton) und/oder Brettsperrholzplatten: Abdeckung Fuge Fenster / Öffnungsleibung:
- Turnhalle: innen und außen durch ein Drittgewerk (Prallwand /Trockenbau und Vorhangfassade)
Vorbau mit Nebenräumen: innen Abdeckleiste durch AN bzw. Drittgewerk (Abhangdecke), außen durch ein Drittgewerk (Vorhangfassade)

Innenfugen sind dauerhaft luftdicht, Außenfugen dauerhaft schlagregendicht, wasserbeständig (inkl. Kleber) und hoch diffusionsoffen auszubilden.

Fugen sind generell, unter Berücksichtigung der Einflüsse von Bauteilbewegungen, Temperaturschwankungen, Farbe, Größe und Orientierung der Bauteile sowie der Materialeigenschaften und Vorschriften der Hersteller, zu planen und entsprechend zu dimensionieren. Sie dürfen nur von speziell geschultem Personal ausgeführt werden.

Sämtliche außenliegenden Dichtungsmaterialien müssen UV-beständig sein. Dies gilt insbesondere für plastoelastische, spritzbare Dichtungen, z. B. an Baukörperanschlüssen. Plastoelastische Fugen sind mit Fugenband zu hinterlegen, so dass eine 2-Flankenhaftung gewährleistet ist.

Sämtliche Dichtungsmaterialien sind auf Verträglichkeit untereinander (z. B. Dichtfolien, Kleber, Dachbahnen) abzustimmen, auch mit Materialen anderer Gewerke .
Die Ecken sind dauerhaft luft- und wasserdicht auszubilden. Das Eindringen von Raumluft in den Falzbereich ist weitgehend zu verhindern durch eine innere Anschlagdichtung.
Es darf kein freies Wasser in verdeckt liegende Bereiche, z. B. Aufnahmenuten von Dichtungen o. ä. eindringen und dort verbleiben. Anzubringen sind Entwässerungsschlitze in ausreichender Anzahl und Größe.

Bei der Konstruktion ist zu beachten, dass die Folien nicht von Ankerteilen und dergl. durchbrochen werden, falls unvermeidbar sind mindestens Manschetten einzuplanen.
Sobald die Verlegearbeiten der Dichtungsbahnen beendet sind, ist eine technische Leistungsfeststellung der Verlegungsarbeiten der Bauleitung zu melden bzw. diese mit hinreichendem Vorlauf in Kenntnis zu setzen.
Sämtliche toleranzaufnehmenden Anschlüsse zwischen Metall und Metall müssen geeignete Gleitflächen mit Gleitfolie aufweisen, um Knackgeräusche zu verhindern.

Außen:
Die Abdichtung der Holz-P-R-Fassade zum Baukörper ist soweit nicht anders angegeben mit einer EPDM-Folie vorzunehmen.
Diese Folie ist mittel zugelassenem Kleber mit dem Baukörper und der PR-Fassade zu verkleben, sowie an der P-R-Fassadenkonstruktion mechanisch zu befestigen.

Innen:
Die Abdichtung ist umlaufend mit imprägnierten Schaumkunststoffbänder Beanspruchungsgruppe R DIN 18542 oder alternativ mit zugelassenen und überputzbaren Dichtbänder/Multifunktionsbändern vorzunehmen.

Sämtliche Schaumkunststoffbänder/Dichtbänder und EPDM-Folien sind so anzubringen, dass diese nach Fertigstellung aller Bauleistungen nicht sichtbar sind.
Dichtbänder sind vollständig falten- bzw. hohlraumfrei anzubringen.

Anforderungen Dichtfolien/-stoffe:
Innenseitig:
Wasserdampfdiffusions-
Widerstand: sd > 1500 m
Mindestdicke: 1,5 mm

Aussenseitig:
Wasserdampfdiffusions-
Widerstand: sd < 20 m
Mindestdicke: 1,2 mm

Angebotenes Fugendichtungs-/montagesystem (Fugendicht-/Kompriband / Schaum / Hohlraumdämmung / Dichtband / Multifunktionsband / Folien):

Außen:

....................................................... .........................
(Hersteller / Typ - vom Bieter auszufüllen)

Innen:

....................................................... .........................
(Hersteller / Typ - vom Bieter auszufüllen)

Die Aufwendungen für das dampfdichte / dampfoffene Andichten der Elemente zum Baukörper gemäß dem genannten Leitfaden sind mit der jeweiligen Fenster/Tür-Position abgegolten.

Untere Anschlüsse / Abdichtung von bodengleichen Fenstern/Fenstertüren/Außentüren sind bis zum Perimeter-/Mauerleibungsbereich inkl. beidseitigem ca. 15 cm Hochzug über zukünftigem GOK in der Leibung mit nach DIN 18533-1 bzw. DIN 18533-2/-3 zugelassener Abdichtung der Abdichtungsklasse W1.2-E abzudichten.
Die bauseits vorhandene Abdichtung im Sockelbereich auf Mauerwerk und Bodenplatte ist: kunststoffmodifizierte Dickbeschichtung (KMB). Eine Systemverträglichkeit zwischen der bauseitigen Bauwerksabdichtung aus KMB und der angebotenen Abdichtung im Sockel-Anschlussbereich der bodentiefen Fenster/Türen ist sicher zu stellen.

Angebotenes System/Fabrikat:

..............................................................

10. Dämmstoffe und Dichtstoffe
Fugen zwischen Außenbauteilen der P-R-Fassade und dem Baukörper sind mit Dämmstoffen vollständig zu füllen. Gleiches gilt für Hohlräume zwischen Zargen / Fenstern und Baukörper/P-R-Fassade.

Es sind nur gesundheits-unbedenkliche Materialien mit Nachweis zu verwenden.

Alle Fugen sind beispielsweise mit Stopfhanf / Mineralwolle auszustopfen.
In Bereichen mit Brandschutzanforderungen Material Steinwolle:
- Baustoffklasse: mind. A2 nach DIN 4102
- Wärmeleitfähigkeitgruppe: 0,35 nach DIN 4108
- Rohdichte je nach Anforderungsbereich: 45 kg/cbm bis 90 kg/cbm

Die Dämmplatten sind dicht zu stoßen und mit einem witterungsbeständigen Kleber punkt- oder streifenförmig anzukleben.
Zusätzlich sind die Dämmplatten an den Kreuzungspunkten durch Krallenplatten aus Edelstahl zu halten. Kleinere Zuschnitte sind vollflächig zu verkleben. Aussparungen in der Dämmschicht, für Anker, Kabeldurchdringungen, Stahlprofildurchdringungen müssen passgerecht ausgeschnitten und wieder eingeklebt werden.

Sämtliche Übergänge von Kalt- zur Warmzone sind exakt zu dämmen, um Wärmebrücken zu vermeiden. Tauwasser darf nicht auftreten. Alle Hohlräume sind grundsätzlich zwischen Warmfassade und Roh-/Bestandsbau satt mit Mineral-/Steinwolle auszufüllen.

Im erdberührten Bereich ist XPS-Dämmung für die Hohlräume zu verwenden.

11. Stahlbauteile
Alle Stahlbauteile müssen mindestens der Stahlgüte S235 JRG 2 nach DIN 18800 entsprechen, mit besonderer Eignung zum Schweißen, Stahlbauteile aus zwingend höherer bzw. anderer Stahlgüte sind in den Tragwerksausführungszeichnungen entsprechend gekennzeichnet.

Die Schweißnähte sind, falls sie als versenkte Nähte auszuführen sind, anschließend mit den Schweißnahtrandbereichen anzupassen. Kehlnähte müssen höchsten ästethischen Ansprüchen genügen, die Festlegung der Nahtfolge erfordert daher höchste Aufmerksamtkeit - evtl. ebenfalls zu verschleifen. Die nachbearbeiteten Oberflächen müssen so beschaffen sein, dass eine einwandfreie optische Qualität nach der Korrosionsschutzbeschichtung gewährleistet ist. Die Korrosionsschutzarbeiten sehen hierzu ein Verschleifen der Schweißnahtbereiche vor. Die Ausführung der Schweißnähte sowie deren Nachbearbeitung ist in diesem Zusammenhang mit den Korrosionsschutzarbeiten abzustimmen und zu bemustern.

Eignungsnachweise für Schweißarbeiten:
Alle zur Montage eingesetzten Schweißer müssen die entspr. Schweißerprüfungen, deren Gültigkeit nachzuweisen ist, besitzen. Der "kleine" Schweissnachweis ist auf Verlangen vorzuweisen bzw. Zertifikat nach DIN EN 1090-1

Schweißverbindungen:
Bei der Ausführung von Schweißungen sind die Bestimmungen der Ziff. 3.4 der DIN 18800, Teil 7, einzuhalten. Schweißungen an der unter Last stehenden Konstruktion sind nicht zugelassen.
Schweißverbindungen müssen in Art und Qualität mit dem Werkmaterial übereinstimmen. Verbindungsmittel wie Schweißnähte und Schrauben werden nicht gesondert vergütet und sind in die Einheitspreise der Stahlkonstruktion einzurechnen. Sämtliche Verbindungsstellen wie Schweißnähte und Schrauben sind nach sorgfältiger Entrostung, Reinigung und evtl. Abdichtung der Fugen mit Dichtstoffen mit dem gleichen Anstrichaufbau wie die freie Oberfläche zu versehen.

Qualität der Schweißnähte:
Für die Qualität der Schweißnähte gelten die einschlägigen Normen.
Vorausgesetzt wird die Bewertungsgruppe B gem. EN 25817 für die Güte der Nähte. Es ist vom Schweißfachingenieur des AN ein Schweißfolgeplan auszuarbeiten, der bei der Produktion einzuhalten ist.
Schweißarbeiten dürfen nur von geprüften Schweißern durchgeführt werden, es ist eine Schweißaufsicht zu betreiben.
Schweißarbeiten sind nicht auf der Baustelle durchzuführen.

Edelstahl:
Zur Ausführung kommen hauptsächlich Chromnickel- Molybdän-Stähle nach DIN 17440, für Ankerteile ist Werkstoff-Nr. 1.4571, mind. 18% Cr, Molybdän-Anteil ca. 5% zu verwenden.
Zum Schweißen der Edelstähle sind die auf den jeweiligen Grundwerkstoff abgestimmten Elektroden zu verwenden. Sie müssen höher legiert sein als der Grundwerkstoff und den entsprechenden Ti-Gehalt aufweisen. Die Elektrodenabstimmung hat auch für die Schweißnähte Edelstahl und Blankstahl zu erfolgen und muss, wenn erforderlich, schriftlich angegeben werden.
Für Verbindungsmittel wie Schrauben und dergl. ist mindestens die gleiche Qualitätsanforderung wie für die zu verbindenden Teile notwendig, gleiches gilt auch für Einnietmuttern in Edelstahl.
Sämtliche Edelstahlteile müssen frei sein von fremdmetallischen Ablagerungen. Eine korrodierte Oberfläche z. B. durch Flugrost oder ähnliches darf nicht entstehen oder es müssen die Oberflächen nachgearbeitet werden.
Oberflächenbehandlung von Edelstahl:
Sämtliche Edelstahl-Oberflächen sind zu schleifen und zu verdichten. Schweißnähte sind durch beizen nachzuarbeiten.
Edelstahl Schliff = Korn 240.

Aluminium:
Sämtliche Alu-Teile müssen den Gütevorschriften der DIN Normen entsprechen.

Zur Vermeidung von Kontaktkorrosion bei der Verbindung mit anderen Metallen unterschiedlicher Spannungsreihe sind Folien- oder Neoprenezwischenlagen anzubringen, insbesondere bei den Verbindungen zu A4-Materialien 1.4401, aber auch zu den feuerverzinkten Oberflächen. Bei An- und Zusammenschlüssen ist zu berücksichtigen, dass die Elemente unterschiedlichen Größendehnungen unterliegen.

Konstruktion und Anschlüsse an den Rohbau müssen so ausgeführt werden, dass Knackgeräusche und Risse an den Anschlüssen aus thermischen Bewegungen, Windeinflüssen und Verformungen des Stahl-Tragwerks vermieden werden.
Popnieten und Blechtreibschrauben als Verbindungsmittel im sichtbaren Bereich, sowie an statisch wirksamen Teilen sind nicht zugelassen.

Oberflächenbehandlung/Farbbeschichtung von Aluminium:
Farbbeschichtung allgemein:
Die Beschichtung der Profile und/ oder Bleche muss mit gütegesicherten Pulverlacken erfolgen. Die Beschichtung ist gemäß Vorgabe des Auftraggebers entsprechend den Anforderungen DIN EN ISO 12944-2 auszuführen. Dabei ist die Korrosivitätskategorie und die zu erwartende Nutzungsdauer zu gewährleisten.
Die Richtlinien der GSB International ("Gütegemeinschaft für die Stückbeschichtung von Bauteilen", Franziskanergasse 6, D-73525 Schwäbisch Gmünd) sind zu beachten und einzuhalten.

Sämtliche Profile und Alu-Teile der Konstruktion sind mit einer Pulverbeschichtung in hochwetterfester Qualität, HWF Pulver, auszuführen!

Die genaue Farbtonfestlegung erfolgt noch durch den AG. Handmuster sind vorzulegen. min. DIN A4!
Da auch Alu-Teile im gleichen Farbton zur Ausführung kommen, sind die Farbtöne der Stahlbeschichtung und Aluminium-Beschichtung aufeinander abzustimmen.
Es dürfen keine Farbtonunterschiede auftreten. Grenzwert-Muster, insgesamt 4 Stück, sind bereitzustellen. Sie verbleiben bei der Bauleitung.

12. Brandschutz
Es werden überwiegend keine Anforderungen an den Brandschutz gestellt. Es sollen aber soweit wie möglich nur nicht brennbare Materialien der Brandklasse A1 und A2 verbaut werden. Ausnahme Profile der PR-Fassade, Profile der Holz-Alu-Fenster, Dichtprofile, Dichtfolien und plastoelastische gespritzte Dichtungssysteme.
Bauteile mit Brandschutzanforderung sind gemäß den entsprechenden Vorgaben in den jeweiligen Positionsbeschreibungen auszuführen.

13. Nachweis der Gebrauchstauglichkeit des Systems sind durch Prüfberichte autorisierter Prüfanstalten nachzuweisen:
- Eignungsnachweis nach DIN 18055 ( DIN EN 12207 / 12208 / 12210)
- Nachweis für die Eignung des Oberflächenschutzes der Holzrahmen sowie der Aluminiumprofile
- Nachweis Wärmedurchgangskoeffizient der Rahmenkonstruktion Uf
- Nachweis linearer Wärmedurchgangskoeffizient Y
- Nachweis Wärmedurchgangskoeffizient Fenster Uw
- Qualitätskontrolle durch das RAL-Gütezeichen der RAL-Gütegemeinschaft Fenster und Haustüren

14. Baumaße
Das Aufmaß ist eigenverantwortlich vom Auftragnehmer am Bau zu nehmen.
Anschlüsse zum Roh-/Bestandsbau sind nach Aufmaß zu fertigen.
Fordert der Auftraggeber, dass die Konstruktionen schon zu einem Zeitpunkt zur Montage bereitstehen müssen, der ein vorheriges Aufmaß unmöglich macht, so sind unter Berücksichtigung der Bautoleranzen nach DIN die Fertigungsmaße mit dem Auftraggeber zu vereinbaren.

15. Rohbautoleranzen:
Die Montage der Elemente hat lot- und fluchtgerecht zu erfolgen.

Bei der Ausführung sind, soweit im Positionstext nichts anderes definiert ist, die Maßtoleranzen nach aktueller Ausgabe der DIN 18 201, DIN 18 202 und DIN 18 203 mit den erhöhten Anforderungen zu beachten. Für die Vorgewerke gilt keine erhöhte Anforderung.

Grundsätzlich gilt jedoch, daß sowohl für Höhen- und Längenmaße (z. B. Rohbaudecken) eine Toleranz von +/- 16 mm = 32 mm Gesamttoleranz vorgegeben ist.
Dieses Maß ist grundsätzlich in der Konstruktion sicher und konstruktiv zweifelsfrei aufzunehmen. Grundsätzlich sind nach dem Prinzip "Hol- und Bringschuld" andere Gewerke oder später zu bestimmende Firmen auf ihre Toleranzen abzufragen.

Entgegen der DIN 18202 werden für die Montagetoleranzen der Fenster und Fassadenarbeiten in Anlehnung an RAL RG 636/1 nachstehende Toleranzen festgelegt:
Maximale Abweichungen horizontal und vertikal von der theoretischen Lage:
Fassadenflucht in der Ebene:
bis Elementlänge 3000 mm 1,5 mm/m, jedoch max. 3 mm; bei größeren Elementlängen (Fensterbänder und größeren Fassaden usw.) 1,5 mm/m, jedoch max. 5 mm;
Achsmaße, Geradlinigkeit von Pfosten/Riegel- bzw. Elementfassaden:
Achsmaße am Riegelanschluss +/- 0,5 mm;
Maßabweichung der Pfosten/Riegel aus der Achse zwischen 2 Riegel-/Pfosten 0,5 mm/m, jedoch maximal 2 mm.

Das äußere Erscheinungsbild und die Funktion dürfen jedoch nicht beeinträchtigt werden.

Die Planung der Fenster und Fassaden erfolgt nach theoretischen Maßen (Planmaßen). Zum frühestmöglichen Zeitpunkt ist jedoch eine Maßaufnahme Vorort vorzunehmen. Die Fertigung/Planung ist darauf abzustimmen.
Festgestellte Abweichungen von den Planvorgaben sind unverzüglich der Bauleitung zwecks Ergreifen geeigneter Gegenmaßnahmen mitzuteilen. Anschlusselemente, Restfelder etc. sind nach Aufmass zu fertigen.

16. Ausführungszeichnungen
Vor Ausführung sind dem Auftraggeber mit ausreichendem Vorlauf aussagekräftige Werkstattzeichnungen zur Freigabe vorzulegen, einschließlich ggf. erforderlicher statischer Nachweise und Prüfzeugnisse. Aus den Darstellungen müssen Konstruktion, Maße, Einbau, Befestigung und Bauanschlüsse der Bauteile sowie die Einbaufolge erkennbar sein (DIN 18360, Zif. 3.1.7). Darüber hinaus sind die gewählten Verglasungen einschließlich entsprechender Hinweise auf Sicherheitsverglasung und absturzsichernde Verglasung darzustellen .
Die Fertigung und Montage darf erst nach technischer Klärung und Freigabe begonnen werden.
Die korrigierten Werkstattzeichnungen sind dem Auftraggeber 1-fach in Papierform und zusätzlich in elektronischer Form zur Verfügung zu stellen. Die Aufwendungen hieraus sind in die Einheitspreise einzurechnen und werden nicht gesondert vergütet, soweit in keiner separaten Position beschrieben.

17. Statische Vorschriften
Bei allen nachfolgend genannten (Profil-)Größen handelt es sich nur um eine gestalterische Vordimensionierung. Ein detaillierte, prüffähige Fassadenstatik für alle genannten Bauteile/Fassadenelemente ist vom AN zu erstellen.
Der AN hat nach Auftragserteilung für Konstruktion und Gläser für die einzelnen Fassadenteile den statischen Nachweis zu erbringen unter Berücksichtigung der Verformungen und der Gebrauchsfähigkeit.
Es gilt die DIN 18008, Teil 1-5;
Zu berücksichtigen sind auch die Attikabereiche und die Ecken bzw. Randbereiche.
Die Statik ist nach Aufforderung durch den AG ordnungsgemäß beim Prüfingenieur bzw. der Prüfbehörde einzureichen. Die Kosten für die Aufstellung der statischen Berechnung sind in einer gesonderten LV-Position auszuweisen.
Die Prüfkosten trägt der AG.
Die geprüfte Statik ist vor Beginn der Fertigung vorzulegen.
Soweit Einzelzulassungen, Zustimmungen im Einzelfall (ZIE) notwendig sind, sind diese vorgesehen. Evtl. TÜV-Prüfungen hat der AN eigenverantwortlich und rechtzeitig zu veranlassen. Die (relativ langen) Bearbeitungszeiten der Prüfbehörden sind zu berücksichtigen.

Gebäudehöhen sind bis ca. 8,0 m anzunehmen.

Horizontallasten (waagrechte Verkehrslasten):
Diese sind anzusetzen für Riegel in Brüstungshöhe und auch bei geschoßhohen Vollverglasungen.
Für waagrechte Holmlasten ist 1,0 kN/m anzusetzen.
Es gelten die in Bayern gültigen Vorschriften.
In der Regel sind keine inneren Geländer vorgesehen,
für die Absturzsicherung gilt die DIN 18008-4.
Die auf die Konstruktion einwirkenden Horizontallasten aus der Absturzsicherung sind zu beachten.
Zusätzlich sind die Schrauben im Holz nicht auf Zug sondern auf "Scherung" beansprucht oder mit Hülsen einzulassen (Absturzsicherheit).

18. Ausführungspläne
Folgende Planunterlagen liegen als Vorabzüge der Ausschreibung bei und sind Kalkulations- und Ausführungsgrundlage. Sie stellen jedoch noch keine Freigabepläne dar.
- W 02 FMSTurn_Erdgeschoss-Va_20260617_LV
- W 03 FMSTurn_Obergeschoss-Va_20260617_LV
- W 04 FMSTurn_Schnitte-Va_20260617_LV
- W 09 FMSTurn_Fensterübersicht-Va_20260813_LV
- D 01.1 FMSTurn_Standardschnitte Achse 10 Achse 13-Va_20260805_LV
- D 01.2 FMSTurn_Standardschnitte Achse H Achse R Achse 7-Va_20260805_LV

### 1 Baustelleneinrichtung / Sicherheit

*Hinweis: Hinweise Baustelleneinrichtung*
BE-Fläche allgemein
Das Lagern von Material, sowie das Aufstellen von Gerät / Container auf dem Baustellengelände ist nur nach vorheriger schriftlicher Genehmigung durch den AG auf eigens dafür zugewiesenen Flächen möglich. Ein Flächenanspruch besteht ausschließlich für Material- und Aufenthalts/Bauleitungscontainer sowie für eine angemessene kurzzeitige Zwischenlagerung von Baumaterialien bzw. Schuttcontainern. Die Flächen sind vom AN eigenverantwortlich festzulegen und durch einen vorzulegenden Baustelleneinrichtungsplan vom AG genehmigen zu lassen. (Als Planungsgrundlage liegt ein Lageplan diesem LV bei.)

Der Plan ist spätestens 14 Kalendertage nach Auftragserteilung vorzulegen. Die Flächen sind unmittelbar nach Benutzung wieder in den ursprünglichen Zustand zu versetzen. Es besteht kein Anspruch auf Parkmöglichkeit auf dem Baugelände.

Es dürfen nur Flächen innerhalb der Baustelle befahren werden.
Bestehende Vegetationsflächen innerhalb der Baustelle, wie
- Wurzelbereiche von Bäumen bis zu einem Meter außerhalb der Kronentraufe
- Pflanzflächen
- Rasen- und Wiesenflächen
dürfen jedoch nicht befahren werden.
Ausgenommen hiervon ist die Bearbeitung solcher Flächen mit entsprechenden Geräten und Maschinen auf Anweisung der Bauleitung.
Materiallagerung auf bestehenden Vegetationsflächen ist nicht zulässig.
Zufahrtswege, Nebenflächen und Einrichtungen sind vor Verschmutzung oder Beschädigung zu schützen und in einem verkehrssicheren Zustand zu halten.
Öffentliche Verkehrsflächen (Straße/ Radweg/ Gehweg) sind mehrmals täglich und nach Bedarf von Verschmutzung zu reinigen.

Bauleitungs-/Aufenthaltscontainer
Aufgrund des durchlaufenden Schulbetriebs auch während der Bau- und Sanierungsarbeiten, können im genutzten Schulgebäude keine Aufenthaltsflächen zur Verfügung gestellt werden.

Ein notwendiger Bauleitungs- und/oder Aufenthaltscontainer kann aufgrund der beengten Platzverhältnisse nur in der absolut notwendigen Größe auf der BE-Fläche aufgestellt werden. Die vorgesehene Größe ist ein 10 FT-Container (LxB = 299 x 244 cm). Größere Container bis max. 20 FT nur nach vorheriger Freigabe durch den AG. Der Container muss stapelbar sein, einschließlich erforderlicher Treppenanlage bis 1. OG, soweit erforderlich.

Die Baustelleneinrichtungsfläche ist nur zum Tagesaufenthalt vorgesehen. Schlafgelegenheiten, sowie Übernachtungscontainer, sind auf der BE-Fläche, sowie auf dem Schulgelände nicht zulässig.

Lager-/Magazincontainer/Lagerfläche
Notwendige Lager- /Magazincontainer können aufgrund der beengten Platzverhältnisse nur gemäß entsprechend freier Flächen innerhalb der BE-Fläche zugewiesen werden.

Sanitärräume
Bauseits wird ein Sanitärcontainer (Waschen, Duschen, Toilette) zur gemeinsamen Benutzung durch alle Gewerke zur Verfügung gestellt.

BE-Anfahrt
Anfahrts- und Standmöglichkeiten für LKW- und evtl. Autokran gemäß beigefügtem Baustelleneinrichtungsplan. Untergrundbefestigung, Zufahrtsmöglichkeiten, sowie sonstige Randbedingungen obliegen in Eigenverantwortung dem AN.

Baukran
Es wird kein Baukran zur Verfügung gestellt. Alle erforderlichen Kräne/Hebezeuge und Aufzüge obliegen eigenverantwortlichem dem AN und sind in die Einheitspreise der nachfolgenden Positionen einzukalkulieren.

Fassadengerüst
Notwendige Fassadengerüste inkl. Dachfang werden durch den Auftraggeber gestellt. Darüber hinaus für die Leistungserbringung gemäß nachfolgenden Leistungsbeschreibungen erforderlichen Gerüste sind durch den AN zu stellen.

Firmenschilder
Das Anbringen eigener Firmenschilder ist auf der Baustelle nicht zulässig bzw. erst nach vorheriger schriftlicher Freigabe durch den AG. Ein Anspruch darauf besteht nicht.

**1.1 Baustelleneinrichtung**
Baustelleneinrichtung für alle durchzuführenden Arbeiten dieses Leistungsverzeichnisses; Einschließlich  An- und Abtransport aller Maschinen und Geräte sowie aller benötigten Baustelleneinrichtungsteile und deren Vorhaltung während der gesamten Bauzeit.
Zudem sind weiter enthalten:
- Frachten und Transportkosten, Auslöse, Montageaufsicht, unproduktive Nebenlöhne sowie alle sonstigen Nebenkosten;
- vorschriftsmäßige Absicherung, Beleuchtung und Unterhalt der Arbeitsbereiche / Einrichtungen während der gesamten Bauzeit;
- alle notwendigen Arbeits- und Schutzgerüste, welche zusätzlich zu den bauseitigen Gerüsten (Fassaden) benötigt werden, einschließlich deren arbeitstäglicher Kontrolle; insbesondere alle Hilfsgerüste im Gebäude zur Montage der Fenster in der Turnhalle
- Vorrichtungen, Hebezeuge, Gerüste, Bühnen, etc. zum Ein- und Ausbringen der Materialien, Bauteile und Konstruktionen in das Gebäude / auf das Fassadengerüst, sowie zum Verteilen in allen Geschossen vor Ort;
- Lager- und Aufenthaltscontainer, soweit erforderlich;
- Erstellen eines Bauzeitenplanes;
Eine Verschiebung von Ausführungs-, Zwischen- und Endfertigstellungsterminen berechtigt nicht zur Nachforderung bezüglich der Baustelleneinrichtung durch den Auftragnehmer. Lager- und Baustelleneinrichtungsplätze sind so anzulegen, dass die  Folge- und Nebengewerke in ihrer Leistungserbringung nicht behindert sind, ansonsten sind Materialien, Silos, Container und Schuttmulden (gewerkeeigene) bei Bedarf kurzfristig durch den Auftragnehmer umzusetzen.
Wegerechtliche Absicherungen und Absperrungen sind vom AN selbst zu veranlassen und zu beantragen. Anfallende Gebühren werden gegen Nachweis ohne Aufschlag gesondert vergütet. Die Baustelleneinrichtung wird nur einmal vergütet.
Menge: 1,000 psch

**1.2 Baubeschläge**
Liefern, montieren und demontieren von Baubeschlägen an zwei Elementen und Montage aller finalen Beschläge kurz vor Abnahme.
Einschließlich Vorhaltung und Rückbau der Baubeschläge
Menge: 1,000 psch

**1.3 Erstellen einer Werkstattzeichnung**
gemäß den Vorgaben der zusätzlichen Technischen Vertragsbedingungen - Besonderer Teil Pfosten-Riegel Fassade - Fenster

Es müssen mindestens enthalten sein:
- ggf. erforderliche Prüfzeugnisse.
- Darstellungen von Konstruktion, Maßen, Einbau, Befestigung und Bauanschlüsse der Bauteile sowie die Einbaufolge (DIN 18360, Zif. 3.1.7).
- gewählte Verglasungen einschließlich entsprechender Hinweise auf Sicherheitsverglasung und absturzsichernde Verglasung.

Die Werk- und Montageplanung ist beim Auftraggeber / dem planenden Architekten zur Prüfung vorzulegen, mit ausreichendem zeitlichen Vorlauf zur Freigabe. Für den Freigabedurchlauf der Planung mit den Fachplanern sind mind. 14 Tage einzurechnen.
Die Unterlagen werden vom AG oder dessen Vertreter ausschließlich hinsichtlich Vollständigkeit der Bestellung und Ausstattung, sowie gestalterische Anordnung sowie Farbkonzept geprüft. Der AN erhält mit Auftragsvergabe die Werkpläne als Grundlage für die Projektierung und ist für alle Angaben in seinen Plänen, besonders den technisch und maßlich relevanten allein verantwortlich.

Die Planung muss aussagekräftig sein und sämtliche Ansichten und Schnitte, sowie erforderliche Detailausbildungen beinhalten. Entsprechende Änderungswünsche des Auftraggebers sind, soweit sie den der Ausschreibung beiliegenden Unterlagen nicht widersprechen, kostenneutral einzuarbeiten.
Die Fertigung und Montage darf erst nach technischer Klärung und Freigabe begonnen werden.

Die korrigierten Werk- und Montageplanungen sind dem Auftraggeber in elektronischer Form zur Verfügung zu stellen.
Menge: 1,000 psch

**1.4 Statische Berechnung**
Für die Pfosten-Riegel-Fassaden sowie absturzsichernde Fassaden hat der AN eine prüffähige statische Berechnung zu erstellen. Diese ist für die Gesamtkonstruktion, für die Verankerungen zum Rohbau, für die Gläser insbesondere im absturzsichernden Bereich und alle sonstige relevante Konstruktionen und Verbindungen zu erstellen.
Einzurechnen sind auch die Kosten für den Nachweis der Konstruktion zur Abtragung/Aufnahme der Lasten aus der Absturzsicherheit.
Einschl. aller Nachweise aus den Sonderkonstruktionen.
Menge: 1,000 psch

**1.5 Isothermenverlaufberechnung**
Die Erfüllung der mit diesem ZTV aufgestellten bauphysikalischen Anforderungen für den Anschlussbereich ist durch Temperaturfeldberechnungen mit graphischen Isothermenverlauf durch die gesamte Anschlussausbildung nachzuweisen.
Menge: 1,000 psch

**1.6 Nachweis U-Wert der Elemente**
Nachweis des U-Wertes der angebotenen Bauelemente, exemplarisch für ein Bauelement, welches eine typische Fenstergröße in der nachfolgenden Leistungsbeschreibung darstellt.
Menge: 1,000 psch

**1.7 Elektropläne**
Stromlauf-, Klemmen- und Montagepläne für die Motorsteuereinheiten (elektrischer Türantrieb, Rauchabzugöffnungen, udgl.) sind in 3-facher Ausfertigung rechtzeitig zu erstellen.
Ein kompletter Plansatz sowie die Bedienungsanleitung, Angabe der Anschlusssituation für andere Gewerke sind bei der Anlieferung der Anlagen mitzuliefern. Es wird ausdrücklich darauf hingewiesen, dass alle Unterlagen nach den einschlägigen DIN-Bestimmungen erstellt werden müssen. Prinzip- bzw. allgemein gefasste Pläne werden nicht akzeptiert. Sie sind als Revisionspläne zu übergeben.
Menge: 1,000 psch

**1.8 Erstellen einer Dokumentation**
Erstellung und Übergabe der Dokumentation gemäß
"Zusätzlichen Technischen Vertragsbedingungen, 7.
Dokumentation"
Insbesondere beinhaltet dies:
- Inhaltsverzeichnis mit Unterteilung in Kapitel/Ordner
- Fachunternehmererklärung
- Fachbauleitererklärung
- Errichtererklärungen
- Übereinstimmungserklärungen für alle Produkte mit Verwendbarkeitsnachweis / ETA gemäß Muster des Herstellers bzw. der Zulassungsunterlagen über den Einbau der Produkte gemäß Verwendbarkeitsnachweis / ETA (Erklärung der übereinstimmenden Ausführung)
- Verwendbarkeitsnachweise (allgemeines bauaufsichtliches Prüfzeugnis, allgemeine bauaufsichtliche Zulassung; Bauartgenehmigungen, Zulassung im Einzelfall, europäische technische Bewertung (ETA), etc.)
- Leistungserklärungen (DoP) für Bauteile und Konstruktionen mit CE-Kennzeichnung gemäß entsprechender harmonisierter Norm oder europäischer technischer Bewertung
- Errichterbescheinigungen über nicht wesentliche Abweichungen, sowie zugehörige Unterlagen des Herstellers
- Prüfbücher für Feststellenlagen, und dergleichen
- Produkt- und Sicherheitsdatenblätter
- Werkstatt-/Konstruktionspläne
- Angaben zu den verwendeten Oberflächeneschichtungen inkl. Farbnummer-/ Farbbezeichnung
- Montage-/Einbauanleitungen
- Wartungsunterlagen
- Reinigungs- und Pflegehinweise
- Planunterlagen auf Basis der Werkplanung, in der sämtliche Bauteile, Konstruktionen und Bauarten eindeutig und lagegenau eingezeichnet sind, für welche Verwendbarkeitsnachweise und Zulassungen insbesondere in brandschutztechnischer Hinsicht gefordert sind. Maßstab 1:50.

Die Unterlagen sind einfach digital auf USB-Stick oder per Download-Link abzugeben.
Menge: 1,000 St

### 2 Pfosten-Riegel Fassade mit Holz-Alu-Fenster

*Hinweis: Ausführungshinweise Pfosten-Riegel Fassade*
Das Gebäude weist keinen Dachüberstand auf. Die Fenster- und Fassadenelemente können theoretisch zwischen Gerüst und Fassade eingehoben werden. Allerdings beträgt der Abstand Gerüst - Rohbau nur ca. 15 cm.
Soweit kein Einheben der Konstruktionen möglich ist, sind die Pfosten-Riegel-Konstruktionen von innen bzw. vom Gerüst aus geschoßweise aufzubauen. Sinngemäß gilt dies auch für den Einbau der Fenster-/Fenstertür-Elemente, sowie der Verglasungen.

Dieser Umstand ist bei der Kalkulation nachfolgender Positionen zu berücksichtigen. Entsprechende Erschwernis ist in nachfolgenden Positionen einzukalkulieren und mit diesen abgegolten.

**2.1 Holz-P-R-Fassade, 5540 x 1990 mm, 5-teilig, 1 Kipp-Flügel**
Liefern und gemäß Werkplan in Wandöffnung fachgerecht montieren eines Pfosten-Riegel-Fassadenelements einschließlich Fenstern gemäß Vorgaben aus:
- Technische Leistungsbeschreibung Pfosten-Riegel Fassade - Fenster
- entsprechendem Fenster-/Türplan
- entsprechenden Ausführungs- und Detailplänen

einschließlich Unterkonstruktion, Befestigungsmittel, Dämmungen, Verglasungen, Einsatzelemente, Beschläge, elastoplastischer Verfugungen und aller Anschlüsse.

Die Vergütung des E-Motor inkl. Ketten- oder Scherenantrieb als Öffnungsvorrichtung für den Kippflügel wird in einer separaten Position vergütet.

einschließlich Kantholz als Montage-Unterkonstruktion im Sturzbereich, Querschnitt ca. 80x100 mm

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
einschließlich beidseitigem Kantholz im Leibungsbereich als Montage-Unterkonstruktion bzw. als Ausgleich der bauseitigen Dämmebene, Querschnitt ca. 90 x 100 mm

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
Ausführungs-, sowie Fenster-/Türplan-Positionsnummer: F_OG-06, F_OG-07, F_OG-09, F_OG-10

Rohbauöffnungsmaß (B x H): 5540 x 1990 mm
Montage-Untergrund/Wand: Stahlbeton/Brettsperrholzplatte und Kantholz

1 Stück 1-flügeliges Fenster, 1085 x 1940 mm
Kipp-Beschlag, elektrisch angetrieben
Glasart: Klarglas, VSG, ballwurfsicher

4 x Festverglasung, ca. 1085 x 1940 mm
Glasart: Klarglas, VSG, ballwurfsicher

Technische Anforderungen Elektroleitungen:
Verdeckter Einbau aller erforderlicher Kabel in das Fensterelement inkl. Bohrungen, Dichtungen, etc., sowie Anschluss an Motor bzw. Kettenantrieb.

Objektbezogene Detailangaben zur Verkabelung als Vorbereitung bauseitiger Elektroarbeiten sind durch den AN an das Gewerk Elektro liefern.
Menge: 4,000 St

**2.2 Holz-P-R-Fassade, 5540 x 1990 mm, 5-teilig, 2 Kipp-Flügel**
Liefern und gemäß Werkplan in Wandöffnung fachgerecht montieren eines Pfosten-Riegel-Fassadenelements einschließlich Fenstern gemäß Vorgaben aus:
- Technische Leistungsbeschreibung Pfosten-Riegel Fassade - Fenster
- entsprechendem Fenster-/Türplan
- entsprechenden Ausführungs- und Detailplänen

einschließlich Unterkonstruktion, Befestigungsmittel, Dämmungen, Verglasungen, Einsatzelemente, Beschläge, elastoplastischer Verfugungen und aller Anschlüsse.

Die Vergütung des E-Motor inkl. Ketten- oder Scherenantrieb als Öffnungsvorrichtung für den Kippflügel wird in einer separaten Position vergütet.

einschließlich Kantholz als Montage-Unterkonstruktion im Sturzbereich, Querschnitt ca. 80x100 mm

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
einschließlich beidseitigem Kantholz im Leibungsbereich als Montage-Unterkonstruktion bzw. als Ausgleich der bauseitigen Dämmebene, Querschnitt ca. 90 x 100 mm

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
Ausführungs-, sowie Fenster-/Türplan-Positionsnummer: F_OG-02, F_OG-04

Rohbauöffnungsmaß (B x H): 5540 x 1990 mm
Montage-Untergrund/Wand: Stahlbeton/Brettsperrholzplatte und Kantholz

2 Stück 1-flügeliges Fenster, 1085 x 1940 mm
Kipp-Beschlag, elektrisch angetrieben
Glasart: Klarglas, VSG, ballwurfsicher

3 x Festverglasung, ca. 1085 x 1940 mm
Glasart: Klarglas, VSG, ballwurfsicher

Technische Anforderungen Elektroleitungen:
Verdeckter Einbau aller erforderlicher Kabel in das Fensterelement inkl. Bohrungen, Dichtungen, etc., sowie Anschluss an Motor bzw. Kettenantrieb.

Objektbezogene Detailangaben zur Verkabelung als Vorbereitung bauseitiger Elektroarbeiten sind durch den AN an das Gewerk Elektro liefern.
Menge: 2,000 St

**2.3 Zulage Holz-P-R-Fassade, E-Antrieb Kipp-Flügel, 230 V**
Liefern und montierem, sowie anschließen eines E-Motor inkl. Ketten- oder Scherenantrieb als Öffnungsvorrichtung für die Kippflügel der vor beschriebenen Holz-P-R-Fassade, 5440 x 1990 mm, nach Wahl des AN.
Der E-Motor ist mit einem 230V Anschluss zu liefern. Soweit der Elektroantrieb einen 12/24 V Antrieb aufweist, ist zusätzlich zu den Elektroantrieben der einzelnen Kippfenster auch eine entsprechende Gruppensteuerung mit Netzteil für Anschluss an bauseitigen 230V Anschluss zu liefern und einzubauen. Die Gruppensteuerung ist voll funktionsfähig inkl. Anschluss bauseits erstellte 230V Klemmstelle herzustellen. Die Kosten für eine ggf. erforderliche Gruppensteuerung sind in dieser Position anteilig je E-Antrieb einzukalkulieren und mit dieser abschließend abgegolten.

Der Antrieb des Kippflügels ist einschließlich einer mechanischen / elektromechanischen Fensterflügelverriegelung, entweder als Bestandteil des Elektroantriebs oder als zusätzliches in den Antrieb integriertes Bauteil, wie z.B. Verriegelungsantrieb Geze Power Lock zu liefern.

Technische Anforderungen Elektroleitungen:
Verdeckter Einbau aller erforderlicher Kabel in das Fensterelement inkl. Bohrungen, Dichtungen, etc., sowie Anschluss an Motor bzw. Kettenantrieb.

Leistungen des AN:
Elektrischer Anschluss des Motors an bauseitige Klemmdose (230 V), bis ca. 2,0 m Leitungslänge.

Objektbezogene Detailangaben zur Verkabelung als Vorbereitung bauseitiger Elektroarbeiten sind durch den AN an das Gewerk Elektro zu liefern.
Menge: 8,000 St

**2.4 Holz-P-R-Fassade, 2540 x 1990 mm, 2-teilig, festverglast**
Liefern und gemäß Werkplan in Wandöffnung fachgerecht montieren eines Pfosten-Riegel-Fassadenelements einschließlich Fenstern gemäß Vorgaben aus:
- Technische Leistungsbeschreibung Pfosten-Riegel Fassade - Fenster
- entsprechendem Fenster-/Türplan
- entsprechenden Ausführungs- und Detailplänen

einschließlich Unterkonstruktion, Befestigungsmittel, Dämmungen, Verglasungen, Einsatzelemente, Beschläge, elastoplastischer Verfugungen und aller Anschlüsse.
einschließlich Kantholz als Montage-Unterkonstruktion im Sturzbereich, Querschnitt ca. 80x100 mm

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
einschließlich beidseitigem Kantholz im Leibungsbereich als Montage-Unterkonstruktion bzw. als Ausgleich der bauseitigen Dämmebene, Querschnitt ca. 90 x 100 mm

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Ausführungs-, sowie Fenster-/Türplan-Positionsnummer: F_OG-01, F_OG-03, F_OG-05, F_OG-08

Rohbauöffnungsmaß (B x H): 2540 x 1990 mm
Montage-Untergrund/Wand: Stahlbeton/Brettsperrholzplatte und Kantholz

2 x Festverglasung, ca. 1215 x 1940 mm
Glasart: Klarglas, VSG, ballwurfsicher
Menge: 4,000 St

**2.5 Holz-Alu-Fenster, 2700 x 760 mm, 1-flg., Kipp-Flügel**
Liefern und gemäß Werkplan in Wandöffnung fachgerecht montieren eines Fensters gemäß Vorgaben aus:
- Technische Leistungsbeschreibung Pfosten-Riegel Fassade - Fenster
- entsprechendem Fenster-/Türplan
- entsprechenden Ausführungs- und Detailplänen

einschließlich aller Anschlüsse und Befestigungsmittel.

Ausführungs-, sowie Fenster-/Türplan-Positionsnummer: F_EG-01, F_EG-04 und F_EG-05

1-flügeliges Fenster
Kipp-Beschlag und Fenstergriff
Glasart: Klarglas, ESG
Rohbauöffnungsmaß (B x H): 2700 x 760 mm
Montage-Untergrund/Wand: Stahlbeton, Brettsperrholzplatte
Menge: 3,000 St

**2.6 Holz-Alu-Fenster, 1260 x 2520 mm + 180 mm, festverglast**
Liefern und gemäß Werkplan in Wandöffnung fachgerecht montieren eines Fensters gemäß Vorgaben aus:
- Technische Leistungsbeschreibung Pfosten-Riegel Fassade - Fenster
- entsprechendem Fenster-/Türplan
- entsprechenden Ausführungs- und Detailplänen

einschließlich aller Anschlüsse und Befestigungsmittel.

Ausführungs-, sowie Fenster-/Türplan-Positionsnummer: F_EG-02 und F_EG-03

1-teiliges Fenster
festverglast
Glasart: Klarglas, ESG, ballwurfsicher
Rohbauöffnungsmaß (B x H): 1260 x 2520 mm zzgl. ca. 180 mm Bodeneinstand
Montage-Untergrund/Wand: Stahlbeton, Brettsperrholzplatte
Menge: 2,000 St

**2.7 Minderpreis g-Wert**
Minderpreis für die Lieferung und Montage von Verglasungen der vor beschriebenen Fenster mit einem g-Wert von 0,6 W/m²K anstatt 0,4 W/m²K gemäß Technische Leistungsbeschreibung Pfosten-Riegel Glasfassade
Menge: 70,000 m2

**2.8 Blickdichte Folierung, transparent**
Zulage für vor beschriebene Holz-Alu-Fenster für die Folierung der Klarglasscheiben auf der Innenseite mit einer transparenten, jedoch blickdichten Folie. Vor Ausführung ist dem AG eine Folienmuster zur Freigabe vorzulegen.
Menge: 5,000 m2

### 3 Sonstige Leistungen

*Hinweis: Kalkulationshinweise Fensterbank und Leibungsabschlüsse*
Die nach beschriebenen Fensterbänke und Leibungsanschlüsse sind im zeitlichen Nachlauf zu den übrigen Leistungen dieses Leistungsverzeichnisses nach Abschluss des Gewerks Trockenbauarbeiten zu montieren. Der entsprechende Mehraufwand ist in den nachfolgenden Positionen einzukalkulieren und mit diesen abschließend abgegolten.

**3.1 Fensterbank innen**
Liefern und fachgerecht montieren einer Holzfensterbank.

Tiefe Fensterbank: ca. 155 bis 170 mmm
Dicke Fensterbank: ca. 30 mm
Einzellängen: zwischen ca. 1,26 und 2,70 m
Material: Nadelholz, Lärche
Kanten: leicht gerundet
Oberfläche: lackiert
Farbton: analog Fensterelemente
 - Grundierung
 - Zwischen- und Schlusslackierung
Befestigung: verdeckt geklebt bzw. geschraubt
Einbauort: vor Fenster EG
Menge: 8,500 m

**3.2 Leibungsabschluss 215 x 56 mm**
Liefern und fachgerecht montieren eines Leibungsabschlusses als L-förmiges Bauteil.

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
Tiefe Leibungsabschluss: ca. 215 mmm
Dicke Leibungsabschluss: ca. 35 bis 56 mm (gefälzt / ungefälzt)
Einzellängen: ca. 2,52 m
Material: Nadelholz, Lärche
Kanten: leicht gerundet
Oberfläche: lackiert
Farbton: analog Fensterelemente
 - Grundierung
 - Zwischen- und Schlusslackierung
Befestigung: verdeckt geklebt bzw. geschraubt
Einbauort: Leibung Haupteingang (TE_EG-01)
Menge: 5,000 m

**3.3 Leibungsabschluss 135 x 56 mm**
Liefern und fachgerecht montieren eines Leibungsabschlusses als L-förmiges Bauteil.

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
Tiefe Leibungsabschluss: ca. 135 mmm
Dicke Leibungsabschluss: ca. 35 bis 56 mm (gefälzt / ungefälzt)
Einzellängen: ca. 2,52 m
Material: Nadelholz, Lärche
Kanten: leicht gerundet
Oberfläche: lackiert
Farbton: analog Fensterelemente
 - Grundierung
 - Zwischen- und Schlusslackierung
Befestigung: verdeckt geklebt bzw. geschraubt
Einbauort: Leibung bodentiefe Fenster (FE_EG-02 und FE_EG-03)
Menge: 5,000 m

**3.4 Leibungsabschluss 135 x 56 mm**
Liefern und fachgerecht montieren eines Leibungsabschlusses als rechteckiges Bauteil.
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
Tiefe Leibungsabschluss: ca. 135 mmm
Dicke Leibungsabschluss: ca. 35 mm
Einzellängen: ca. 2,52 m
Material: Nadelholz, Lärche
Kanten: leicht gerundet
Oberfläche: lackiert
Farbton: analog Fensterelemente
 - Grundierung
 - Zwischen- und Schlusslackierung
Befestigung: verdeckt geklebt bzw. geschraubt
Einbauort: Leibung bodentiefe Fenster (FE_EG-02 und FE_EG-03)
Menge: 5,000 m

**3.5 Zulage Abdichtung Bodeneinstand Fenster, 1260 mm**
Zulage für Lieferung und Einbau einer für den Anwendungsfall zugelassenen Abdichtung im Sockelbereich Erdgeschoss an vor beschriebenen Fenstern mit Bodeneinstand. Die Abdichtung ist dauerhaft wasserdicht und hinterlaufsicher sowohl an das Türelement, als auch an die Bodenplatte/Geschossdecke anzubringen.
Ausführung gemäß DIN 18533-2/-3 sowie gemäß Detailplanung.
Abdichtungsklasse: W1.2-E

Örtlichkeit: F_EG-02 und F_EG-03
Menge: 2,000 St

**3.6 Sockelverblechung**
Liefern und montieren einer Sockelverblechung einschließlich Klemmprofil und Hartdämmkeil über gesamte Verblechungshöhe, einschließlich Anschluss an Klemmprofil Verglasung.
Material: Aluminium
Oberfläche: Pulverbeschichtung
Farbton: analog Aluminiumoberflächen P-R-Fassade
Abwicklung: ca. 150 mm

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Menge: 2,500 m

**3.7 Endabschluss Sockelverblechung**
Zulage für vor beschriebene Sockelverblechung für die Ausbildung eines Eck- bzw. Endabschlusses am Übergang zu bodentiefen Fenstern oder Terassentüren bzw. zur bauseitigen Vorhangfassade.
Menge: 4,000 St

**3.8 Schutzmaßnahmen Fensterbank innen**
Schutzmaßnahmen Schützen der Fensterbank innen unmittelbar im Anschluss an die Montage/Fertigstellung mit einem Schutzbelag, nicht fleckend und nicht abfärbend, Stöße überlappt, Fenster/P-R-Fassaden-Anschlüsse und Stöße abgeklebt.
Material: Milchkarton, Papier/PE Verbundstoff, unbedruckt
Die Leistung beinhaltet die Lieferung und Vorhaltung aller Materialien..

Fensterbankbreite: bis ca. 240 mm

Die Vergütung erfolgt nach laufendem Meter Fensterbank.
Menge: 33,500 m

**3.9 Schutzmaßnahmen Fensterbank innen, entsorgen**
Abbruch und Entsorgung aller Materialien der vor beschriebenen Schutzmaßnahmen der Fensterbank.

Abbruch und Entsorgung erfolgen zeitlich unabhängig von den sonstigen Arbeiten dieses Leistungsverzeichnisses.
Menge: 33,500 m

**3.10 Schutzmaßnahmen P-R-Fassade innen**
Schützen der Pfosten-Riegel-Fassade im Anschluss an die Montagearbeiten vor Verschmutzung und Beschädigung durch Dritte Gewerke durch abkleben mit geeigneter Folie/Klebeband, nicht fleckend und nicht abfärbend, Anschlüsse und Stöße gerade fluchtend abgeklebt.
Ausführung erst nach Aufforderung durch die Bauleitung in zeitlichen Zusammenhang mit den sonstigen Arbeiten dieses Leistungsverzeichnisses.

Die Leistung beinhaltet die Lieferung und Vorhaltung aller Materialien nach Aufforderung durch die Bauleitung.

Die Vergütung erfolgt nach Quadratmeter Ansichtsfläche einschließlich der jeweils äußersten Seitenflächen der Pfosten je Fassadenelement.
Menge: 65,000 m2

**3.11 Schutzmaßnahmen P-R-Fassade innen, entsorgen**
Abbruch und Entsorgung aller Materialien der vor beschriebenen Schutzmaßnahmen der Pfosten-Riegel-Fassade innen.

Abbruch und Entsorgung erfolgen zeitlich unabhängig von den sonstigen Arbeiten dieses Leistungsverzeichnisses.
Menge: 65,000 m2

### 4 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**4.1 Bauleiter**
Für evtl. erforderliche Arbeiten, die nicht in der Leistungsbeschreibung erfaßt sind und nur auf ausdrückliche Anordnung und gegen Nachweis zur Ausführung kommen, werden verrechnet für: Fachbauleiter
Menge: 1,000 Std

**4.2 Meister-/Polierstunde**
Für evtl. erforderliche Arbeiten, die nicht in der Leistungsbeschreibung erfasst sind und nur auf ausdrückliche Anordnung und gegen Nachweis zur Ausführung kommen, werden verrechnet für: Meister / Werkpolier
Lohngruppe 6 gemäß §5 BRTV
Menge: 2,000 Std

**4.3 Vorarbeiterstunden**
wie vor beschrieben, jedoch Vorarbeiter
Lohngruppe 5 gemäß §5 BRTV
Menge: 2,000 Std

**4.4 Spezialfacharbeiterstunden**
wie vor beschrieben, jedoch Spezialfacharbeiter
Lohngruppe 4 gemäß §5 BRTV
Menge: 3,000 Std

**4.5 Facharbeiterstunden**
wie vor beschrieben, jedoch Facharbeiter
Lohngruppe 3 gemäß §5 BRTV
Menge: 3,000 Std

**4.6 Fachwerkerstunden**
wie vor beschrieben, jedoch Fachwerker
Lohngruppe 2 gemäß §5 BRTV
Menge: 2,000 Std

**4.7 Azubistunden**
wie vor beschreiben, jedoch Auszubildender
Menge: 1,000 Std
